# Grundhafter Ausbau Winterfeldtstraße in Prenzlau
Angebotsaufforderung (GAEB DA XML 3.1, DA83)
Projekt: 25005
Währung: EUR
Nebenangebote zugelassen: ja
Ausführungsbeginn: 15.01.2026
Auftraggeber: ZWAR, Zweckverband Wasserversorgung und, Abwasserbehandlung Insel Rügen, Putbuser Chaussee 01, 18528 Begen auf Rügen, Ansprechpartner ee; Vergabenummer: PZ_FW_WS_1.BA
Erstellt mit: GXML Toolbox V3.3 R20230829, iTWO_64 V25.0.364, 23.02.2026

## Aufgabenstellung, Baubeschreibung
Aufgabenstellung, Baubeschreibung (SW)
Die Winterfeldtstraße wird im Zusammenhang mit dem verkehrstechnischem Ausbau auch abwasserseitig (Schmutzwasser) erneuert / erschlossen.
Bauraum ist beengt erschütterungsarme Verdichtungsgeräte müssen eingesetzt werden.

Vorhandene Schmutzentwässerungsanlagen
In dem genannten Bereich der Winterfeldtstraße Straße befinden sich mehrere Anlagen der Schmutzwasser- ableitung.

Auf der Strecke von der Stettiner Straße bis zum Knotenpunkt Winterfeldtstraße / Lessingstraße erfolgt die Schmutzwasserableitung von beiden Seiten der Winterfeldtstraße in einem Kanal DN 300 STZ, welcher sich in der jetzigen Fahrbahn befindet und das Abwasser in den weiterführenden Sammler bis zur Freyschmidt- straße, der wiederrum zum Klärwerk führt, ab.
Weiterhin erfolgt die Schmutzwasserentwässerung der Triftstraße in Richtung Winterfeldtstraße. Dabei befinden sich die Anlagen DN 200 STZ ebenfalls in der Fahrbahn.

Der Kanal in der Winterfeldtstraße dient der Vorflut für Entwässerungsanlage aus den querenden Straßen von der Stettiner Straße bis zur Freyschmidtstraße.

Geplante Schmutzwasserableitung / Ersatzinvestitionen
Durch den Neubau wird beabsichtigt dass der Sammler DN 300 auch zukünftig den Funktionen gerecht wird. Zudem wird dem jetzigen Zustand der Neuordnung  (zum großen Teil Stillgelegte Anschlüsse) Rechnung getragen.
Dazu wird beginnend an der ehemaligen Anbindung Trifftstraße (Schacht PS1048) bis zur Fahrbahnquerung Lessingstraße eine neue Sammelleitung DN 300 ausgebaut.

Sämtliche vorhandene Grundstücksanschlüsse (HAL) in der Winterfeldtstraße sind auf den neuen Kanal in der Fahrbahn umzuschließen. Die Anschlussleitungen werden an der Grundstückgrenze umgebunden. Inwiefern ein Revisionsschacht gesetzt wird, wird in der Örtlichkeit mit dem Netzbetrteiber festgelegt.

Vor dem Einbau der Abzweige für die Grundstücksanschlüsse sind zwingend Suchschachtungen zur Fest- stellung der tatsächlichen Grundstücksanschlüsse vorzunehmen. Eine Entsprechende Dokumentation ist in der Planung Schmutzwasser (Lageplan) vorzunehmen und mit der Bauleitung abzustimmen.

Die zurückgelassenen Kanäle sind außer Betrieb zu nehmen, indem sie abgebrochen (Baufeldfreimachung) bzw. verdämmt werden.

Die Schächte sind als Fertigteilschächte ohne Steigeisen einzuplanen.

Die Leitungen sind nach den gültigen Vorschriften und den Verfahrensanweisungen der Stadtwerke Prenzlau zu errichten. Soweit nicht im Leistungsverzeichnis ausgewiesen sind die Aufwendungen dafür mit den EP abgegolten.

Die Mengenermittlung hat Nennweitenbezogen entsprechend der Positionen zu erfolgen.
Auf dieser Basis ist eine Rechnunbgslegung ebenfalls Nennweitenbezogen zu stellen.
(Pauschalen werden anteilig auf die Nennweiten geschlüsselt).

Das Baufeld wird durch die ausgeschriebenen Leistungen und somit mit der Beauftragung definiert!

## GEW 06: Schmutzwasserentsorgung 1.BA
Datum: 23.02.2026

### Bereich 1 Bauvorbereitende Maßnahmen

#### Abschnitt 1.1 Bauvermessung

**1.1.10 Absteckung**
*** Pauschalposition
Lagebezug  ETRS 89
  Höhenbezugssystem DHHN 2016

Erstabsteckung der Leitungstrassen entsprechend der Lage- und Höhenangaben durch ein zugelassenes Vermessungsbüro, einschließlich aller erforderlichen Nebenarbeiten.

Herstellen und Sicherung der gesamten Absteckungs- und Vermessungsarbeiten für sämtliche auszuführende Baumaß- nahmen, sowie das Übertragen und Sichern eines Höhenfest- punktes innerhalb des Baugeländes durch ein zugelassenes Vermessungsbüro.

Die Absteckung hat durch ein Vermessungsbüro zu erfolgen. Leistungsumfang wird nur einmal vergütet, obwohl Leistung gemäß  Bauablauf des AN mehrfach notwendig werden kann.
Menge: 1,000 psch

**1.1.20 Mitwirkungshandlung - Vermessungsbüro**
*** Pauschalposition
Mitwirkungshandlungen gegenüber dem Vermessungsbüro für die Bestandseinmessung - SW-Leitung

-  Übergabe von Planunterlagen (Lageplan)
-  Aufforderung zur Einmessung und Einweisung
-  Übergabe von Einbauskizzen-Leerrohre und Protokollen (Hausanschlußskizzen)
-  Bereitstellung von Hilfskräften für das Betreten von Bau- werken
-  Bestätigung der bautechnischen Darstellung.
Menge: 1,000 psch

**1.1.30 Statischen Nachweis liefern**
*** Pauschalposition
Statischen Nachweis führen und die endgültigen Bauausführ- ungszeichnungen liefern für:

-  Statischer Nachweis für Schachtbauwerk, Rohre, Auflager
-  ggf. Alternativlösungen technischer Art

Übergabe in Form einer geprüften Statik.
Menge: 1,000 psch

**1.1.40 Bestandsvermessung / Bestandspläne**
*** Pauschalposition
Die Bestandsvermessung ist nach Abschluß der Baumaßnahme durch ein Vermessungsbüro durchzuführen.

Herstellung und Übergabe der Bestandsvermessung nach Leist- ungsvorgaben der Stadtwerke Prenzlau (Vermessungsvor- schrift, siehe  Anlage 04)

Lagebezugssystem:  ETRS 89 UTM 33-6
Höhenbezugssystem:  DHHN 2016

Vor Erstellung der Bestandsvermessung sind die angege- benen Daten mit den Vorgaben des AG nochmalig abzuglei-chen!

Die Bestandsunterlagen sind an die Bauleitung des AG spätes- tens eine Woche vor der Bauabnahme vorzulegen!

Die bestätigte Bestandsvermessung ist Basis / Grundlage für eine Gesamtabnahme der Bauleistung.

Anmerkung: Es sind sämtliche Hausanschlußleitungen in DN und Höhe aufzumessen!
Menge: 1,000 psch

#### Abschnitt 1.2 Beweissicherungsverfahren

**1.2.10 Dokumentation - SW-Grundstücksanschlüsse**
Alte und neue Schmutzassergrundstücksanschlüsse dokumen- tieren und fotografieren und die Übergabe hat auf USB-Spei- cherstick und in Papierform zu erfolgen.

Abrechnung pro Grundstücksanschluss.
Menge: 23,000 Stck

**1.2.20 Erstellung HA-Datenblatt**
Erstellung des Datenblattes für den Hausanschluss.
Alle Teile sind auf die Gebäudekanten rechtwinklig einzumes- sen.
Das Datenblatt wird vom AG vorgegeben.

Es sind die Hausanschlussaufmaßblätter der Stadtwerke Prenz- lau zu verwenden (Muster, siehe Anlage 02).
Menge: 23,000 Stck

**1.2.30 Zusätzliche Abrechnungsbedingung**
*** Pauschalposition
Dokumentation von Abrechnungsleistungen, welche durch die Bestandsvermessung nicht erfasst werden.

Als Fotodokumentation mit Datumsangabe und Angaben zur Abrechnungsgröße (Länge, Breite, Tiefe usw.) mit Darstellung üblichen Messinstrumenten (Zollstock, Messlatte oder dgl.).

Die Übergabe hat auf USB-Speicherstick und in Papierform (2fach) zu erfolgen.
Menge: 1,000 psch

**1.2.40 Nachweise der Rohrgrabenverdichtung**
Gem. DIN 18300 und DIN EN 1610 sind die Rohrgräben zu verfüllen und zu verdichten.
Proctorversuch nach DIN 18127 durchführen einschl. Bereit- stellung sämtlicher Geräte, Auswertung und Darstellung der Meßergebnisse. (Nachweis Verdichtungsgrad) Der Proctor- nachweis ist durch ein zugelassenes Erdstofflabor / Bau- grundbüro zu erbringen.

Je Untersuchungsstelle ist der Nachweis zu erbringen:
-  Rohrgrabensohle
-  Rohrzone
-  OK Planum verfüllter Graben
Vergütet werden nur Versuche, die eine ausreichende Ver- dichtung ausweisen, 97% Proctordichte.

Leistung gilt für die geplanten Sammelleitungen bzw. An- schlussleitungen der Schmutzwasserentsorgung.
Menge: 30,000 Stck

**1.2.50 Leichte Fallplatte**
Kontrollprüfung für den AG: Leichte Fallplatte
Prüfung des Verformungsmoduls auf der Oberfläche des Pla- nums oder ungebundener Tragschichten mit der leichten Fall- platte.
Zum Leistungsumfang gehören die Versuchsdurchführung so- wie die Auswertung mit Protokoll und graphischer Darstellung der Drucksetzungslinie.
Vergütet werden nur Versuche, die eine ausreichende Trag- fähigkeit ausweisen.

Ausführung erst nach separater Bestätigung durch den AG
Menge: 15,000 Stck

**1.2.60 Statische Lastplatte**
Kontrollprüfung für den AG: Statische Lastplatte
Prüfung des Verformungsmoduls auf der Oberfläche des Planums oder ungebundener Tragschichten mit der statischen Lastplatte.
Zum Leistungsumfang gehören die Versuchsdurchführung einschl. Gestellung eines Gerätes als Gegengewicht sowie die Auswertung mit Protokoll und graphischer Darstellung der Drucksetzungslinie. Vergütet werden nur Versuche, die eine ausreichende Tragfähigkeit ausweisen.
Ausführung erst nach separater Bestätigung durch den AG
Menge: 4,000 Stck

**1.2.70 Abrechnungs- und Übergabedokumentation**
*** Pauschalposition
Herstellung und Übergabe der Bestandsdokumentation

Dokumentation nach den gültigen DIN-Vorschriften und VOB/B  sowie nach Vorgaben der Stadtwerke.
Die Bestandsdokumentation ist 1-fach in Papier (Ordner mit beschrifteten Trennblättern) und digital als PDF an den AG zu übergeben.

Inhalt der Bestandsdokumentation:
1.  Inhaltsverzeichnis
2.  Fertigstellunganzeige (AN + Nachunternehmer)
3.  Herstellerbescheinigung auf fach- und projektgerechte Aus- führung (dito 2.)
4.  Abnahmeprotokoll gem. VOB/B §12 (nach Abnahme)
5.  Druckprüfungsprotokolle
6.  Verdichtungsnachweise
7.  Dichtigkeitsprüfung (Kanäle, Schächte, HAL)
8.  TV-Inspektion (Kanäle, Schächte, HAL)
9.  Spezifische Rohrstatik
10.  Bautagebuch (dito 2.)
11.  Baurapport-Protokolle, Protokolle zu Zwischenabnahmen
12.  Lieferscheine (für Rohr, Formteile, Erdstoffe usw.)
13.  Zertifikate (siehe Punkt 12)
14.  Bestandsplan (Endfassung, Originalgröße u. auf separatem USB-Speichermedium
15.  Aufmasse mit Aufmassskizzen zu Grundstücksanschlüssen
16.  Einbauskizzen
17.  Fotodokumentation (nur digital)
18.  Nachweise von den Eigenüberwachungsverfahren
19.  geprüfte Schlussrechnung
Menge: 1,000 psch

**1.2.80 Abstimmung mit Eigentümer**
*** Pauschalposition
Aufwand für Absprachen / Abstimmung mit den Eigentümern bzgl. Grundstücksanschlüsse.
Anfertigen von Grundstücksanschlußskizzen mit Bestätigung des Eigentümers, sofern diese gegenüber den vorh. Unterlagen einzuändern sind.

Leistungen durch:  Polier / Vorarbeiter
Umfang:  für 23 Grundstücksanschlüsse

Leistung wird nur einmal vergütet, obwohl mehrmals erfor- derlich / gem. Anzahl vorh. Grundstücksanschlüsse.
Menge: 1,000 psch

**1.2.90 Zulage Trennung der Baukosten**
*** Pauschalposition
Zulage als Aufwandsentschädigung zur Trennung der Bau- kosten.

Aufwand für anfallende Kosten zur Dokumentation der Bau- kosten (Aufmasse + Kostenblatt) der einzelnen Grundstücke mit Trennung öffentlicher / nicht öffentlicher Bereich.

Gemäß einer durchzuführenden Abstimmug mit dem AG.
Menge: 1,000 psch

**1.2.100 Information der Anwohner**
*** Pauschalposition
Aufwand für schriftlich Information der Anwohner über die Bau- maßnahme und notwendiger Ver- bzw. Entsorgungsunterbrech- ung (SW).
Bestandteil der Information muss der Umfang der Arbeiten mit ggf. notwendigen Einschränkungen und die terminliche Durch- führung werden.
Einzukalkulieren sind 5 Postwurfsendung je GA-Anschluss.
Die Postwurfsendungen sind durch den AG zu bestätigen.
Menge: 1,000 psch

### Bereich 2 Wasserhaltung

#### Abschnitt 2.1 Wasserhaltung (anteilig)

*Hinweis: Hinweis*
Die ausgeschriebenen Leistungen der Wasserhaltung sind an- teilig für die Herstellung der neuen Schmutzwasserentsorgung zu kalkulieren.

**2.1.10 Offene Wasserhaltung**
Offene Wasserhaltung zur Abführung von Oberflächen-, Schichten- und Grundwasser für die Rohrgräben und Bau- gruben während der gesamten Bauzeit vor und nach Bedarf unterhalten.
Einschließlich der Herstellung der Pumpensümpfe, notwendiger Leitungen, Geräte, Personal, Vorhalten und Betrieb der ent- sprechenden Pumpen und Leitungen.
Zum Leistungsumfang dieser Position gehören sämtliche zu- sätzliche Erdarbeiten, die Lieferung und das Vorhalten von Geräten, die Wartung derselben, die Gestellung von Bedien- ungspersonal sowie alle Nebenarbeiten. Pumpenstunden wer- den nicht gesondert vergütet.

Vorhaltedauer:  für die gesamte Dauer der Baumaßnahme
Förderdurchfluss:  bis 20 m³/h
Förderhöhe:  ab Baugrubensohle bis 7.50 m
  (geodätisch)

Vorhalten einer Entwässerungsleitung bis zu Vorflut

Grundsätzlich sind zur Trockenhaltung und zum Schutz der baulichen Anlagen die in der DIN 4095 aufgeführten Richtlinien zu berücksichigen.
Menge: 385,000 m

**2.1.20 Grundwasserabsenkung**
Grundwasserabsenkung in den Rohrgräben bis 0.30 m unter Baugrubensohle so durchführen, dass die ungehinderte Abwik- klung der Arbeiten möglich ist.

Im Bereich der BS 2 und BS 4 (oder lokal) kann eine geschlos- sene Wasserhaltung erforderlich werden.

Eine Vakuumanlagen mit kurzen Steckfiltern, welche per Bag- ger eingebaut werden ist zu klakulieren.

Pumpenstunden werden nicht gesondert vergütet. Zum Lei- stungsumfang gehören sämtliche Lieferungen, das Vorhalten von Geräten, die Wartung derselben, die Gestellung von Be- dienungspersonal, sowie aller Nebenarbeiten.

Die Abrechnung erfolgt entsprechend Aufmass.
Ableiten in die Vorflut nach Wahl des AN in Abstimmung mit dem AG.
Bei Rohrgrabentiefen bis 3.50 m unter OK Planum.
Menge: 100,000 m

**2.1.30 Einsatz einer Pumpenanlage**
Anlage aus einer Pumpe oder mehreren Pumpen zum Frei- halten oder Trockenlegen der Baugrube, eines Pumpen- sumpfes oder des Planums betriebsbereit aufbauen, während der Bauausführung vorhalten und nach Einsatz abbauen. (Betreiben wird gesondert vergütet.)
Erforderliche Pumpensümpfe, Zu- und Ableitungen, Reserve- einrichtungen (ausgenommen Notstromanlage) sowie Um- bauen und Umsetzen im Bereich einer Einsatzstelle werden nicht gesondert vergütet und sind einzurechnen.

Förderdurchfluss:  bis 50 m³/h
Förderhöhe:  ab Baugrubensohle bis 7.50 m
  (geodätisch)

Ableitung des anfallenden Wassers nach Wahl des AN.
Menge: 1,000 Stck

**2.1.40 Pumpenanlage betreiben**
Abgerechnet werden die erforderlichen Betriebsstunden. Der angebotene Einheitspreis gilt unabhängig von der Anzahl der abgerechneten Stunden.
Menge: 20,000 h

#### Abschnitt 2.2 Abwasserfreihaltung

**2.2.10 Abwasserfreihaltung durch Absperren - Sammelleitung**
Umfang der Leistung:
Setzen, Sichern und Ausbauen von Absperreinrichtungen zur Abwasserfreihaltung (Leitungsneubau / Einbindung).

Ein systemverträglicher Rückstau ist sicherzustellen.
Dazu ist ein Nachweis bzw. die Ermittlung einer schadfreien Richtstauhöhe zu führen.
Hauptkanal: bis DN 300 (Kreis-Profil)
Abwasserart: Schmutzwasser
Rohrmaterial: Beton / Steinzeug / Kunststoff / STB / AZ

Abrechnungshinweis:
Die Abrechnung erfolgt pro gesetzter Absperreinrichtung.
Menge: 8,000 Stck

**2.2.20 Abwasserfreihaltung durch Absperren - Grundstücksanschluss**
Umfang der Leistung:
Setzen, Sichern und Ausbauen von Absperreinrichtungen zur Abwasserfreihaltung (Grundstücksanschluss / Einbindung Neu- bau).

Ein systemverträglicher Rückstau ist sicherzustellen.
Grundstücksanschluß:  DN 150
Abwasserart:  Schmutzwasser
Rohrmaterial:  Beton / Steinzeug / Kunststoff

Abrechnungshinweis:
Die Abrechnung erfolgt pro gesetzter Absperreinrichtung für eine abwasserfreien Grundstücksanschluss
Menge: 23,000 Stck

**2.2.30 Aufrechterhaltung Ableitung - Sammelleitung**
*** Pauschalposition
Vorhandene Schmutzwasseranlagen (SW-Sammelleitung) bis Anschluß an neues System in Betrieb halten.

Umfang der Leistung:
Anfahren, aufbauen, umsetzen, betreiben, abbauen und abfah- ren einer Pumpenanlage zur Aufrechterhaltung der Vorflut im Hauptkanal (Einbindung Leitungsneubau).

Einzurechnende Leistungen:
-  Herstellen der Vorflutleitung entsprechender Dimension nach Wahl des AN
-  beim Überpumpen sind die vorhandenen Kanäle wechsel- seitig als Vorflut zu nutzen, die Betriebsstunden sind einzu- rechnen
-  Betreiben der beschriebenen Wasserhaltung gem. Arbeits- fortschritt des AN, mehrmaliges Umsetzen ist gemäß Bau- technologie einzurechnen

Hauptkanal: bis DN 300 (gem. Leitungsbestand)

Pumpenleistung: bis 60 m³/h
Überpumplänge: bis 30 m
Abwasserart: häusliches Abwasser

Dokumentation: digitale Fotodokumentation

Abrechnungshinweis:
Die Aufrechterhaltung der Vorflut ist über die Dauer der Lei- tungseinbindung einzurechnen.
Menge: 1,000 psch

**2.2.40 Aufrechterhaltung Ableitung - Grundstücksanschluss**
Vorhandene Schmutzwasseranlagen (SW-Hausanschluss) bis Anschluß an neues System in Betrieb halten.

Vorhandene Anlagenteile Stz. / Kuststoff bis DN 200 an Kontroll- schacht bzw. an vorhandene Leitung verschließen.

Mittels Abwasserpumpe ggf. Notstromaggregat überpumpen in vorhandenes System.

Pumpenleistung: bis 10 m³/h
Überpumplänge: bis 30 m
Pumpzeit: gem. Arbeitsfortschritt des AN
  (Kalkulationsansatz 4 h pro Anschluss)
Alle notwendigen Aggregate und Leitungsmaterialien sind zu liefern, zu installieren, vorzuhalten und abzubauen.
Die Betriebsstunden sind einzurechnen.
Menge: 23,000 Stck

### Bereich 3 SW - Entsorgungsleitung

#### Abschnitt 3.1 Abräumungsarbeiten

**3.1.10 Unrat, nicht wiederverwendbare Materialien**
Unrat, nicht wiederverwendbare Materialien wie z.B. Metalteile, Betonbruch, Steine, Kunststoff, Rohrmaterialien, (unbrauch- bar) freilegen, aufnehmen, sortieren.
Gut von der Baustelle entfernen und einer Wiederverwertung nach Wahl des AN zuführen bzw. bei Nichteignung vorschrifts- mäßig entsorgen.
Abgerechnet wird nach Aufmass fester Masse.
Menge: 4,000 m³

**3.1.20 Fundamente abbrechen / entsorgen**
Fundamentsockel, Treppen-, Stufen-, Fahnenmast-, Lampen- bzw. Werbeschildfundamente im Bereich der Baumaßnahme einschl. Fundamentbeton aufnehmen und fachgerecht entsor- gen.

Material aus Beton ca. 1.50 x 2.00 x 1.00 m abbrechen. Das anfallende Material  einer Wiederverwertung nach Wahl des AN zuführen bzw. bei Nichteignung vorschriftsmäßig entsorgen.
Die Abbruchgruben sind mit verdichtungsfähigem Boden zu verfüllen und zu verdichten.
Verdichtungsfähigen Boden liefern ist einzukalkulieren.
In die Position sind alle erforderlichen Materialien und Neben- leistungen einzurechnen. Abrechnung erfolgt nach Aufmass.

Ausführung der Leistung bei Erfordernis in Abstimmung mit AG und Bauleitung!
Menge: 4,000 m³

**3.1.30 Beseitigen von Steinen 0.1 - 1.0 m³**
Hindernis aus Einzelsteinen (Findling) im Baubereich zur Bau- freiheit aufnehmen und sichern.
Nach Beendigung der Bauarbeiten sind die Steine nach An- gabe der örtlichen Bauleitung wieder neu zu setzen bzw. zu entsorgen.

Einzelgröße des Hindernisses:  ab 0.1 m³ bis 1.0 m³

Anfallende Stoffe werden Eigentum des AN und sind einer Wiederverwertung nach Wahl des AN zuzuführen bzw. bei Nichteignung vorschriftsmäßig zu entsorgen,

Ausführung nach besonderer Anordnung des AG .
Menge: 6,000 m³

**3.1.40 Beseitigen von Steinen 1.0 - 1.5 m³**
Hindernis aus Einzelsteinen (Findling) im Baubereich zur Bau- freiheit aufnehmen und sichern.
Nach Beendigung der Bauarbeiten sind die Steine nach An- gabe der örtlichen Bauleitung wieder neu zu setzen bzw. zu entsorgen.

Einzelgröße des Hindernisses:  ab 1.0 m³ bis 1.5 m³

Anfallende Stoffe werden Eigentum des AN und sind einer Wiederverwertung nach Wahl des AN zuzuführen bzw. bei Nichteignung vorschriftsmäßig zu entsorgen,

Ausführung nach besonderer Anordnung des AG .
Menge: 6,000 m³

#### Abschnitt 3.2 Abbrucharbeiten

*Hinweis: Demontage und Entsorgung von SW-Entsorgungsleitungen*
Demontage und Entsorgung ausser Betrieb genommener Lei- tungsabschnitte. Trennung der Leitungsabschnitte und Kürzung auf die für den Abtransport erforderliche Länge sind einzuech- nen.
Abbruchmaterial geht in Eigentum des AN über und ist fach- gerecht zu entsorgen.

**3.2.10 Trennungen bis DN 300**
Trennungen der einzubindenen Leitungen. B, AZ, ET, PE bis DN 300.
Trennung nach Wahl des AN, Ausführung muss für den Über- gang an das neu zu verlegende Rohrsystem geeignet sein.
Menge: 3,000 Stck

**3.2.20 Schacht, T bis 4.50 m zurückbauen / beseitigen**
Kontrollschacht der vorh. Leitung incl. Fundament / Bettung aus Sand, Kies oder Beton und aller Anbauten aufnehmen und entsorgen.
Erdarbeiten in Boden der Klassen 3 bis 5 ausführen.
Aufbruch von Strassenbefestigung wird gesondert vergütet.

Dimension:  bis DN 1500 (rund)
  bis 1.50 x 1.50 m (eckig)
Teile:  komplettes Schachtbauwerk
Tiefe:  bis 4.50 m (Sohltiefe)

Sämtliche Stoffe und Aushub aufnehmen und einer Wiederver- wertung nach Wahl des AN zuführen bzw. bei Nichteignung vorschriftsmäßig entsorgen.
Menge: 4,000 Stck

**3.2.30 Entwässerungsrohrleitung bis DN 300 ausbauen / beseitigen**
Entwässerungsrohrleitung (Schmutzwasser) im Zuge des Bau- geschehens aufnehmen und entsorgen.
Erdarbeiten in der Leitungszone in Boden der Klassen 3 bis 5 ausführen.
Das Ausbauen von Schächten wird gesondert vergütet.

Einzurechnen sind alle erforderlichen Leistungen wie:
Erdarbeiten, Rohrmaterial, Formstücke, Verbindungselemente, sowie Erschwernisse durch andere Medien und Anlagen.

Dimension:  bis DN 300
Material:  Steinzeug, Beton, Kunststoff
Ausbautiefe:  bis UK Rohr bzw. UK Auflager
  über 0.75 bis 5.50 m
Sämtliche Stoffe und Aushub einer Wiederverwertung nach Wahl des AN zuführen bzw. bei Nichteignung vorschriftsmäßig entsorgen.
in Teillängen,

Das System ist ordnungsgemäß zu verschließen und bei Erfor- dernis ist bis zur Umbindung mittels Pumpanlage (gesteuerte Schaltung) überzupumpen und so lange in Betrieb zu halten, bis der neue Anschluss an den erneuerten Schacht vorgenommen ist. Dies gilt auch für Baustillstandszeiten.
Menge: 210,000 m

#### Abschnitt 3.3 Mineralbodenarbeiten

*Hinweis: Hinweis*
Die ausgeschriebenen Leistungen der Mineralbodenarbeiten be- inhalten einen prozentualen Anteil Handschachtung von 80%.
Es sei denn es wird auf reine Handschachtung verwiesen.

**3.3.10 Baugrube für Schachtbauwerk / Einbindung; T bis 2.50 m**
Baugrube für den Bau geplanter Schachtbauwerke und Ein- bindungen der Schmutzwasserleitung mit Verbau gemäß DIN EN 1610 herstellen und unterhalten. Mehraushub für die Anbin- dung der Zu- und Abläufe sind einzurechnen.

Bodenklasse nach DIN 18300: 3 - 5

Tiefen:  bis 2.50 m unter Straßenplanum
(Die Tiefe wird berechnet ab Planum Verkehrsfläche bis UK Sandauflager)

Art:  Fertigteilschacht / Einbindung
Durchmesser:  bis 1000 mm

Aushuberdstoff wird zum Verfüllen nicht verwendet.

Boden profilgerecht abtragen, laden, fördern zur Lagerfläche transportieren und zur Wiederverwendung in Haufwerken (bis 500 m³) abladen und lagern.
max. Transportentfernung 500m,
Anlegen von Haufwerken gemäß Haufwerkszuordnung (siehe Gewerk 02) mit je 500 m³ Volumen zur Deklarationsanalytik.

Lagenweise Baugrubenwiederverfüllung einschl. Herstellen ei-ner tragfähigen Baugrubensohle mit frei Einbaustelle geliefer- ten, verdichtungsfähigen und steinfreien Füllboden, einschlies- slich der Baugrubenverdichtung Dpr= 100 %. (Erdstofflieferung wird in einer gesonderten Position vergütet). Nach Versetzen der Schächte ist der Boden unter gleichzeitiger Entfernung des Verbaues in Lagen von 30 cm zu verfüllen und gut zu verdich- ten. Bei Gefährdung angrenzender Gebäude durch die Verdich- tung sind Lagen kleiner 30 cm einzubauen und mit kleinerem Verdichtungsgerät zu verdichten. Die Verdichtung hat gleich- mäßig zu erfolgen.

Bei der Verfüllung und Verdichtung sind die Hinweise und Bedingungen des Baugrundgutachten zu berücksichtigen und einzukalkulieren.

Die Schachtbettung ist nach der ZTVE-StB 94/97 auszubilden, so dass keine unzulässigen Längsbiegungen sowie punkt- und linienförmige Auflagerungen auftreten.
Vor dem Versetzen der Schächte ist eine 15 cm dicke Sau- berkeitsschicht aus Splitt 2/8 bzw. Kiessand (Korngröße 0 / 5; steinfrei, Größtkorn < 20 mm) einzubauen.
Mehreinbau im Bereich der Formteile und Arbeitsräume für Rohrverbindungen ist einzurechenen.

Behinderung durch vorh. Ver- und Entsorgungsleitungen, wie auch Kabel und Verbau (soweit erforderlich) sind in den Einheitspreis mit einzurechnen.

Die Abrechnung dieser Position erfolgt pro Stück.
Menge: 3,000 Stck

**3.3.20 Baugrube für Schachtbauwerk / Einbindung; T bis 3.50 m**
Baugrube für den Bau geplanter Schachtbauwerke und Ein- bindungen der Schmutzwasserleitung mit Verbau gemäß DIN EN 1610 herstellen und unterhalten. Mehraushub für die Anbindung der Zu- und Abläufe sind einzurechnen.

Bodenklasse nach DIN 18300: 3 - 5

Tiefen:  bis 3.50 m unter Straßenplanum
(Die Tiefe wird berechnet ab Planum Verkehrsfläche bis UK Sandauflager)

Art:  Fertigteilschacht / Einbindung
Durchmesser:  bis 1000 mm

Aushuberdstoff wird zum Verfüllen nicht verwendet.

Boden profilgerecht abtragen, laden, fördern zur Lagerfläche transportieren und zur Wiederverwendung in Haufwerken (bis 500 m³) abladen und lagern.
max. Transportentfernung 500m,
Anlegen von Haufwerken gemäß Haufwerkszuordnung (siehe Gewerk 02) mit je 500 m³ Volumen zur Deklarationsanalytik.

Lagenweise Baugrubenwiederverfüllung einschl. Herstellen einer tragfähigen Baugrubensohle mit frei Einbaustelle gelie- ferten, verdichtungsfähigen und steinfreien Füllboden, ein- schließlich der Baugrubenverdichtung Dpr= 100 %. (Erdstoff- lieferung wird in einer gesonderten Position vergütet). Nach Versetzen der Schächte ist der Boden unter gleichzeitiger Entfernung des Verbaues in Lagen von 30 cm zu verfüllen und gut zu verdichten. Bei Gefährdung angrenzender Gebäude durch die Verdichtung sind Lagen kleiner 30 cm einzubauen und mit kleinerem Verdichtungsgerät zu verdichten. Die Verdichtung hat gleichmäßig zu erfolgen.

Bei der Verfüllung und Verdichtung sind die Hinweise und Bedingungen des Baugrundgutachten zu berücksichtigen und einzukalkulieren.

Die Schachtbettung ist nach der ZTVE-StB 94/97 auszubilden, so dass keine unzulässigen Längsbiegungen sowie punkt- und linienförmige Auflagerungen auftreten.
Vor dem Versetzen der Schächte ist eine 15 cm dicke Sauberkeitsschicht aus Splitt 2/8 bzw. Kiessand (Korngröße 0 / 5; steinfrei, Größtkorn < 20 mm) einzubauen.
Mehreinbau im Bereich der Formteile und Arbeitsräume für Rohrverbindungen ist einzurechenen.

Behinderung durch vorh. Ver- und Entsorgungsleitungen, wie auch Kabel und Verbau (soweit erforderlich) sind in den Einheitspreis mit einzurechnen.

Die Abrechnung dieser Position erfolgt pro Stück.
Menge: 3,000 Stck

**3.3.30 Boden Baugrubenverfüllung liefern**
Boden für Baugruben- und Rohrgrabenverfüllung Tiefe bis 3.50 m, nichtbindigen, verdichtungsfähigen, steinfreien Füllboden, zum Einbau in die Baugruben der geplanten Einbindung und Rohrgräben, einschl. der Kopflöcher, Boden frei Baustelle lie- fern, anfahren und direkt an der Einbaustelle abladen, verteilen und lagenweise verdichten.

Bei der Verfüllung und Verdichtung sind die Hinweise und Be- dingungen des Baugrundgutachten zu berücksichtigen und ein- zukalkulieren.

Baugrube  Tiefe:  bis 3.50 m
  Länge:  bis 2.50 m
  Breite:  bis 2.50 m

Material:  Kies - Sand  - Gemisch
  (Gruppe GW nach DIN 18196 mit 40 % ge- brochnen Anteilen gem. ZTV-SoB 04/07) klassifizierte Frostschutzschicht

Körnung:  0/45

Verdichtung:  gem. ZTVE Pkt. 9.5

Bereich:  Baugruben Schmutzwasserleitung,

Abgerechnet wird nach mittler Rohrgrabentiefe abzügl. durch Rohrleitung, Bettungssand und Oberflächenaufbau verdrängten Bodens
Menge: 75,000 m³

*Hinweis: DN 200*

**3.3.40 Rohrgraben DN 200 herstellen / verfüllen; T bis 3.00 m**
Rohrgraben für den Bau der Schmutzwassersammel- leitung, mit Verbau einschließlich Kopflöcher haltungsweise herstellen und unterhalten (in Teillängen).

Bodenklasse nach DIN 18300: 3 - 5

Verlegetiefen:  bis 3.00 m unter Straßenplanum
(Die Grabentiefe wird berechnet ab UK Straßenaufbruch bis UK Sandauflager der Rohrleitung.)

Breite der Grabensohle:
gemäß DIN EN 1610 für Rohrnennweiten bis DN 200

Aushuberdstoff wird zum Verfüllen nicht verwendet.

Boden profilgerecht abtragen, laden, fördern zur Lagerfläche transportieren und zur Wiederverwendung in Haufwerken (bis 500 m³) abladen und lagern.
max. Transportentfernung 500m,
Anlegen von Haufwerken gemäß Haufwerkszuordnung (siehe Gewerk 02) mit je 500 m³ Volumen zur Deklarationsanalytik.

Die Rohrgrabensohle ist im angegebenen Gefälle genau einzutafeln, auszugleichen und abzustampfen.

Lagenweise Rohrgrabenwiederverfüllung (gemäß DIN EN 1610) einschl. Herstellen des Rohrbettes mit frei Einbaustelle gelieferten, verdichtungsfähigen und steinfreien Füllboden, einschl. der Rohrgrabenverdichtung Dpr= 100 %. (Erdstoff lieferung wird in einer gesonderten Position vergütet). Nach Verlegen der Rohre ist der Boden unter gleichzeitiger Entfernung des Verbaues in Lagen von 30 cm zu verfüllen und gut zu verdichten. Bei Gefährdung angrenzender Gebäude durch die Verdichtung sind Lagen kleiner 30 cm einzubauen und mit kleinerem Verdich- tungsgerät zu verdichten. Ab 50 cm über Rohrscheitel ist die Verdichtung maschinell durchzuführen. Die Verdichtung hat gleichmäßig zu erfolgen von der Grabenwand zur Rohrmitte hin.

Die Rohrbettung ist nach der ZTVE-StB 94/97 und DIN EN 1610 auszubilden, so dass keine unzulässigen Längsbiegungen so- wie punkt- und linienförmige Auflagerungen auftreten.
Vor dem Einlegen der Rohrleitung ist eine Sauberkeitsschicht aus Bettungssand 0/4 einzubauen. Mehreinbau im Bereich der Schächte, Formteile und Arbeitsräume für Rohrverbindungen ist einzurechenen. Die Einbettung der Leitung bis etwa 30 cm über dem Rohrscheitel geschieht durch weitere Schüttlagen. Bettung gemäß Typ 1 90° nach DIN EN 1610 (Erdstofflieferung wird in einer gesonderten Position vergütet).

Abgerechnet wird nach der Länge der Leitungsgräben, gemes- sen wird in der Achse der Leitung, von Schacht zu Schacht.

Behinderung durch vorh. Ver- und Entsorgungslei- tungen, wie auch Kabel und  Verbau (soweit erforderlich) sind in den Einheitspreis mit einzurechnen.
Menge: 15,000 m

**3.3.50 Zulage Leitungsgraben - Handschachtung; DN 200**
wie vor, jedoch in Handschachtung im Bereich von:
- Ver- und Entsorgungsleitungen / -Anlagen (SW, RW, Drai- nung, Gas, Wasser, TELEKOM, edis usw.) 30 cm oberhalb / Warnband und unterhalb freigelegter Leitungen bis Rohrgra- bensohle zukünftiger Rohrleitung / Rohrgrabenbreite
- bauliche Anlagen (Fundamente, Grundstückseinfriedungen, Schächte und Leitungen usw.)
- Bäumen

Leistung nur abrechenbar, bei zusätzlichem Aufwand über Leit- ungs- / Kabelsicherungspositionen und über den  prozentualen Anteil Maschienenschachtung / Handschachtung (20% / 80%) hinaus.

Stellen markieren und dokumentieren (Foto + Station).
Menge: 5,000 m
Kostengruppe DIN 276 2018-12: 551

**3.3.60 Bodenaustausch lokal / Abtrag; DN 200**
Vorhandenen unbrauchbaren (humosen bzw. nicht verdich- tungsfähigen) Boden im Bereich der Baumaßnahme unter OK Planum (bis 0.30 m dick) lösen, laden und abfahren.
Ansatz ca. 80% Planum Trasse Schmutzwasserentsorgung

Boden aufnehmen  und einer Wiederverwertung nach Wahl des AN zuführen bzw. bei Nichteignung vorschriftsmäßig entsor-gen.
Boden profilgerecht abtragen, laden, fördern zur Lagerfläche transportieren und zur Wiederverwendung in Haufwerken (bis 500 m³) abladen und lagern.
max. Transportentfernung 500m,
Anlegen von Haufwerken gemäß Haufwerkszuordnung (siehe Gewerk 02) mit je 500 m³ Volumen zur Deklarationsanalytik.

Abgerechnet wird nach Auftragsprofilen.
Menge: 5,000 m³

**3.3.70 Bodenaustausch lokal / Einbau; DN 200**
Sauberkeitsschicht als Bodenaustausch liefern, lagenweise 0.15 m dick in Auftragsflächen profilgerecht einbauen und intensiv verdichten, seitliche Abböschungen mit Neigung 1:1.5, Verdich- tungsgrad DPr mind. 103 %, Verformungsmodul auf OK Sau- berkeitsschicht Ev2 mind. 45 MPa, Ebenheit auf der Oberkante der FSS +/- 2 cm je 4 m Länge

Material:  Kies - Sand  - Gemisch
  (Gruppe GW nach DIN 18196 mit 40% gebro- chnen Anteilen gem. ZTV-SoB 04/07)
  klassifizierte Frostschutzschicht

Körnung:  0/45

Einbauhöhe:  bis 0.30 m

Bereich:  Bodenverbesserung im Bereich der Leitungs- trasse Schmutzwasserentsorgung
  (Ansatz ca. 80%)

Die erforderliche Verdichtung Ev2 mind. 45 MPa ist mit Last- plattenversuch (dynamisch) auf OK Sauberkeitsschicht nachzu- weisen.

Abgerechnet wird nach Auftragsprofilen.
Menge: 5,000 m³

**3.3.80 Hindernisse im Boden aufnehmen; DN 200**
Hindernisse im Boden aufnehmen. Das Abbruchmaterial wird Eigentum des AN, ist von der Baustelle zu entfernen und einer Wiederverwertung nach Wahl des AN zuzuführen bzw. bei Nichteignung vorschriftsmäßig zu entsorgen.

Arten der Hindernisse
Mauerwerk / Beton / Fundamentreste /
Größere Findlinge DU 10 - 60 cm bis 0.5 m³ Rauminhalt
Menge: 1,000 m³

**3.3.90 Bettungssand / Rohrumhüllungsmaterial liefern; DN 200**
Nichtbindigen, verdichtungsfähigen, steinfreien Bettungssand gemäß Typ 1 nach DIN EN 1610 für Schmutzwasserleitungen frei Verwendungsstelle liefern. Zur Herstellung einer Sohle gemäß gültigen Vorschrift (DIN EN 1610) sowie zur Umman- telung der Rohre bis 30 cm über Rohrscheitel.
Menge: 10,000 m³

**3.3.100 Boden Rohrgrabenverfüllung liefern; DN 200**
Boden für Baugruben- und Rohrgrabenverfüllung Tiefe bis 3.50 m, nichtbindigen, verdichtungsfähigen, steinfreien Füllboden, zum Einbau in die Baugruben der geplanten Einbindung und Rohrgräben, einschl. der Kopflöcher, Boden frei Baustelle lie- fern, anfahren und direkt an der Einbaustelle abladen, verteilen und lagenweise verdichten.

Bei der Verfüllung und Verdichtung sind die Hinweise und Be- dingungen des Baugrundgutachten zu berücksichtigen und ein- zukalkulieren.

Rohrgrabenbreite nach DIN EN 1610

Material:  Kies - Sand  - Gemisch
  (Gruppe GW nach DIN 18196 mit 40 % ge- brochnen Anteilen gem. ZTV-SoB 20)
  klassifizierte Frostschutzschicht

Körnung:  0/45

Verdichtung:  gem. ZTVE Pkt. 9.5

Bereich:  Rohrtrasse Schmutzwasserleitung

Abgerechnet wird nach mittler Rohrgrabentiefe abzügl. durch Rohrleitung, Bettungssand und Oberflächenaufbau verdrängten Bodens
Menge: 40,000 m³

**3.3.110 Zusätzliche Verdichtung; DN 200**
Zulageposition - als Handverdichtung im Bereich der Leitungs- trasse bei Verfüllung des Rohrgrabens der Schmutzwasserent- sorgungsleitungen.
Leitungen DN 200
Menge: 15,000 m

**3.3.120 Beton (als Auflager) liefern / einbauen; DN 200**
Beton C 20/25 liefern und im Bereich von gefährdeten Rohrlei- tungsabschnitten (auch Versorgungsleitungen), bzw. als Auf- ständerung nach Anweisung der örtlichen Bauleitung einbauen.
Wiege- und/oder Lieferscheine sind als Entsorgungs- bzw. Gütenachweis auch zur Mengenkontrolle dem Aufmaß beizu- fügen.
Menge: 1,000 m³

*Hinweis: DN 300*

**3.3.130 Rohrgraben DN 300 herstellen / verfüllen; T bis 3.25 m**
Rohrgraben für den Bau der Schmutzwassersammellei- tung, mit Verbau einschließlich Kopflöcher haltungsweise herstellen und unterhalten (in Teillängen).

Bodenklasse nach DIN 18300: 3 - 5

Verlegetiefen:  bis 3.25 m unter Straßenplanum
(Die Grabentiefe wird berechnet ab UK Straßenaufbruch bis UK Sandauflager der Rohrleitung.)

Breite der Grabensohle:
gemäß DIN EN 1610 für Rohrnennweiten bis DN 300

Aushuberdstoff wird zum Verfüllen nicht verwendet.

Boden profilgerecht abtragen, laden, fördern zur Lagerfläche transportieren und zur Wiederverwendung in Haufwerken (bis 500 m³) abladen und lagern.
max. Transportentfernung 500m,
Anlegen von Haufwerken gemäß Haufwerkszuordnung (siehe Gewerk 02) mit je 500 m³ Volumen zur Deklarationsanalytik.

Die Rohrgrabensohle ist im angegebenen Gefälle genau einzutafeln, auszugleichen und abzustampfen.

Lagenweise Rohrgrabenwiederverfüllung (gemäß DIN EN 1610) einschließlich Herstellen des Rohrbettes mit frei Einbaustelle gelieferten, verdichtungsfähigen und steinfreien Füllboden, einschl. der Rohrgrabenverdichtung Dpr= 100 %. (Erdstoff- lieferung wird in einer gesonderten Position vergütet). Nach Verlegen der Rohre ist der Boden unter gleichzeitiger Entfernung des Verbaues in Lagen von 30 cm zu verfüllen und gut zu verdichten. Bei Gefährdung angrenzender Gebäude durch die Verdichtung sind Lagen kleiner 30 cm einzubauen und mit kleinerem Verdich- tungsgerät zu verdichten. Ab 50 cm über Rohrscheitel ist die Verdichtung maschinell durchzuführen. Die Verdichtung hat gleichmäßig zu erfolgen von der Grabenwand zur Rohrmitte hin.

Die Rohrbettung ist nach der ZTVE-StB 94/97 und DIN EN 1610 auszubilden, so dass keine unzulässigen Längsbiegungen so- wie punkt- und linienförmige Auflagerungen auftreten.
Vor dem Einlegen der Rohrleitung ist eine Sauberkeits- schicht aus Bettungssand 0/4 einzubauen. Mehreinbau im Bereich der Schächte, Formteile und Arbeitsräume für Rohrverbindungen ist einzurechenen. Die Einbettung der Leitung bis etwa 30 cm über dem Rohrscheitel geschieht durch weitere Schüttlagen. Bettung gemäß Typ 1 90° nach DIN EN 1610 (Erdstofflieferung wird in einer gesonderten Position vergütet).

Abgerechnet wird nach der Länge der Leitungsgräben, gemessen wird in der Achse der Leitung, von Schacht zu Schacht.

Behinderung durch vorh. Ver- und Entsorgungslei- tungen, wie auch Kabel und  Verbau (soweit erforderlich) sind in den Einheitspreis mit einzurechnen.
Menge: 200,000 m

**3.3.140 Zulage Leitungsgraben - Handschachtung; DN 300**
wie vor, jedoch in Handschachtung im Bereich von:
- Ver- und Entsorgungsleitungen / -Anlagen (SW, RW, Drai- nung, Gas, Wasser, TELEKOM, edis usw.) 30 cm oberhalb / Warnband und unterhalb freigelegter Leitungen bis Rohrgra- bensohle zukünftiger Rohrleitung / Rohrgrabenbreite
- bauliche Anlagen (Fundamente, Grundstückseinfriedungen, Schächte und Leitungen usw.)
- Bäumen

Leistung nur abrechenbar, bei zusätzlichem Aufwand über Leit- ungs- / Kabelsicherungspositionen und über den  prozentualen Anteil Maschienenschachtung / Handschachtung (20% / 80%) hinaus.

Stellen markieren und dokumentieren (Foto + Station).
Menge: 45,000 m
Kostengruppe DIN 276 2018-12: 551

**3.3.150 Bodenaustausch lokal / Abtrag; DN 300**
Vorhandenen unbrauchbaren (humosen bzw. nicht verdich- tungsfähigen) Boden im Bereich der Baumaßnahme unter OK Planum (bis 0.30 m dick) lösen, laden und abfahren.
Ansatz ca. 80% Planum Trasse Schmutzwasserentsorgung

Boden aufnehmen  und einer Wiederverwertung nach Wahl des AN zuführen bzw. bei Nichteignung vorschriftsmäßig entsor-gen.

Aushuberdstoff wird zum Verfüllen nicht verwendet.

Boden profilgerecht abtragen, laden, fördern zur Lagerfläche transportieren und zur Wiederverwendung in Haufwerken (bis 500 m³) abladen und lagern.
max. Transportentfernung 500m,
Anlegen von Haufwerken gemäß Haufwerkszuordnung (siehe Gewerk 02) mit je 500 m³ Volumen zur Deklarationsanalytik.

Abgerechnet wird nach Auftragsprofilen.
Menge: 45,000 m³

**3.3.160 Bodenaustausch lokal / Einbau; DN 300**
Sauberkeitsschicht als Bodenaustausch liefern, lagenweise 0.15 m dick in Auftragsflächen profilgerecht einbauen und intensiv verdichten, seitliche Abböschungen mit Neigung 1:1.5, Verdich- tungsgrad DPr mind. 103 %, Verformungsmodul auf OK Sau- berkeitsschicht Ev2 mind. 45 MPa, Ebenheit auf der Oberkante der FSS +/- 2 cm je 4 m Länge

Material:  Kies - Sand  - Gemisch
  (Gruppe GW nach DIN 18196 mit 40% gebro- chnen Anteilen gem. ZTV-SoB 04/07)
  klassifizierte Frostschutzschicht

Körnung:  0/45

Einbauhöhe:  bis 0.30 m

Bereich:  Bodenverbesserung im Bereich der Leitungs- trasse Schmutzwasserentsorgung
  (Ansatz ca. 80%)

Die erforderliche Verdichtung Ev2 mind. 45 MPa ist mit Last- plattenversuch (dynamisch) auf OK Sauberkeitsschicht nachzu- weisen.

Abgerechnet wird nach Auftragsprofilen.
Menge: 45,000 m³

**3.3.170 Hindernisse im Boden aufnehmen; DN 300**
Hindernisse im Boden aufnehmen. Das Abbruchmaterial wird Eigentum des AN, ist von der Baustelle zu entfernen und einer Wiederverwertung nach Wahl des AN zuzuführen bzw. bei Nichteignung vorschriftsmäßig zu entsorgen.

Arten der Hindernisse
Mauerwerk / Beton / Fundamentreste /
Größere Findlinge DU 10 - 60 cm bis 0.5 m³ Rauminhalt
Menge: 9,000 m³

**3.3.180 Bettungssand / Rohrumhüllungsmaterial liefern; DN 300**
Nichtbindigen, verdichtungsfähigen, steinfreien Bettungssand gemäß Typ 1 nach DIN EN 1610 für Schmutzwasserleitungen frei Verwendungsstelle liefern. Zur Herstellung einer Sohle ge- mäß gültigen Vorschrift (DIN EN 1610) sowie zur Ummantelung der Rohre bis 30 cm über Rohrscheitel.
Menge: 120,000 m³

**3.3.190 Boden Rohrgrabenverfüllung liefern; DN 300**
Boden für Baugruben- und Rohrgrabenverfüllung Tiefe bis 6.50 m, nichtbindigen, verdichtungsfähigen, steinfreien Füllboden, zum Einbau in die Baugruben der geplanten Einbindung und Rohrgräben, einschl. der Kopflöcher, Boden frei Baustelle lie- fern, anfahren und direkt an der Einbaustelle abladen, verteilen und lagenweise verdichten.

Bei der Verfüllung und Verdichtung sind die Hinweise und Be- dingungen des Baugrundgutachten zu berücksichtigen und ein- zukalkulieren.

Baugrube  Tiefe:  bis 3.50 m
  Länge:  bis 2.50 m
  Breite:  bis 2.50 m

Rohrgrabenbreite nach DIN EN 1610

Material:  Kies - Sand  - Gemisch
  (Gruppe GW nach DIN 18196 mit 40 % ge- brochnen Anteilen gem. ZTV-SoB 20)
  klassifizierte Frostschutzschicht

Körnung:  0/45

Verdichtung:  gem. ZTVE Pkt. 9.5

Bereich:  Baugruben Schmutzwasserleitung,
  Rohrtrasse Schmutzwasserleitung

Abgerechnet wird nach mittler Rohrgrabentiefe abzügl. durch Rohrleitung, Bettungssand und Oberflächenaufbau verdrängten Bodens
Menge: 450,000 m³

**3.3.200 Zusätzliche Verdichtung; DN 300**
Zulageposition - als Handverdichtung im Bereich der Leitungs- trasse bei Verfüllung des Rohrgrabens der Schmutzwasserent- sorgungsleitungen.
Leitungen DN 300
Menge: 200,000 m

**3.3.210 Beton (als Auflager) liefern / einbauen; DN 300**
Beton C 20/25 liefern und im Bereich von gefährdeten Rohrlei- tungsabschnitten (auch Versorgungsleitungen), bzw. als Auf- ständerung nach Anweisung der örtlichen Bauleitung einbauen.
Wiege- und/oder Lieferscheine sind als Entsorgungs- bzw. Gütenachweis auch zur Mengenkontrolle dem Aufmaß beizu- fügen.
Menge: 4,000 m³

#### Abschnitt 3.4 Schmutzwasserentsorgung - Hauptleitung

*Hinweis: Hinweise zur Materiallieferung und Prüfzeichen*
Alle Leistungen umfassen auch die Lieferung der dazugehör- enden Stoffe und Bauteile einschl. Abladen und Lagern auf der Baustelle, wenn in der Leistungsbeschreibung nichts anderes vorgeschrieben ist.

Die verwendeten Rohre, Formstücke und Rohrverbindungen müssen genormt sein bzw. das Prüfzeichen des Institutes für Bautechnik Berlin aufweisen.
Für Importerzeugnisse ist die deutsche Zulassung erforderlich.

Die Ausführung der Normschächte und Absturzbauwerke hat gemäß ATV 241 (Bauwerke der Ortsentwässerung), DIN 19549 (Allgemeine Forderungen Schächte) und DIN 4034 (Maße, Technische Lieferbedingungen) zu erfolgen.

Statischer Nachweis für Schachtbauwerk und Rohre in geprüfter Form übergeben.

Aufmaß-Abrechnung:
Bei Rohrbögen wird die Länge in der Bogenachse gemessen. Dichtringe sind im Einzelpreis einkalkuliert. Gleitmittel ist im Ein- zelpreis mit einzukalkulieren.

*Hinweis: DN 200*

*Hinweis: Rohre*

**3.4.10 Warnband liefern / verlegen**
Trassenwarnband aus Kunststoff 80 mm breit, Farbe braun, mit der Aufschrift "Achtung Abwasserleitung" mit eingearbeiteten Edelstahldrähten liefern und 30 cm über Rohrscheitel verlegen, einschl. Materiallieferung.
Menge: 15,000 m

**3.4.20 PP-Rohr; DN 200 liefern / verlegen**
Schmutzwasserkanalrohr als dreischichtiges, vollwandiges Kanalrohr aus mineralstoffverstärktem Polypropylen (PP-ML);  halogen- und bleifrei, mit angeformter Steckmuffe POLO-TC (TOP-CONNECT) Muffensystem mit fest eingelegtem Haltering aus PP-COMPOUND in der Farbe zinkgelb, sowie einem werk- seitig eingelegten, herausnehmbaren und reinigbaren Lippen- dichtring, System BL nach EN 681-1;
mittlerer Längenausdehnungskoeffizient: 0,04 mm/mK;
Rohrrauhigkeit: 0,01 mm;
geprüfte Abriebfestigkeit: 0,08 mm bei 200.000 Lastspielen nach Darmstädter Verfahren;
Dichtheit gegen hydrostatischen Druck von Außen bis 10 m Wassersäule, geeignet für den Einsatz in Wasserschutzzone II und III;
geprüft nach ATV-DVWK-A 142 2002-11 bis 5bar;
Nachweis der Wurzelfestigkeit nach DIN 4060_2016;

Farbe Deckschicht: opalweiß;

E-Modul (1N/mm² = 1 MPa):  Langzeit: > 850 MPa;
  Kurzzeit: > 3.200 MPa;

Rohrsteifigkeit SN 16 nach DIN EN ISO 9969, mit einseitig angeformter Steckmuffe einschließlich fest eingelegtem rotem Stützring

liefern und gemäß der DIN EN 1610 unter Verwendung aller mögichen Baustoffe für die Leitungszone gemäß der DIN EN 1610 sowie der Verlegeanleitung des Herstellers höhen- und flucht- gerecht in vorhandene Gräben verlegen.

Material:
Vollwandkanalrohr SN16 aus PP oder gleichwertiger Art
mit angeformter Steckmuffe und den dazugehörigen Dicht- ringen.

Nennweite:  DN 200
Baulänge:  6.00 / 3.00 / 1.00 m
Verlegetiefe:  bis 5.00 m

Aufmaß-Abrechnung:
Die Formstücke werden als Zulage zu den Rohrpositionen abgerechnet. Bei Rohrbogen wird die Länge in der Bogenachse gemessen. Verschnitt, Dichtringe, Gleitmittel, Reiniger und Kleber sind im Einzelpreis dieser Position einkalkuliert.

Hersteller/System:  POLOPLAST/POLO-ECO plus Premium 16
  (oder gleichwertiger Art)

gew. Fabrikat: '....................................................'
Menge: 15,000 m
Kostengruppe DIN 276 2018-12: 551

*Hinweis: Formstücke*

**3.4.30 Muffenstück - Formstück; DN 200**
Überschiebemuffe aus Polypropylen nach DIN EN 1852, mit fest eingelegtem Dichtringen liefern und verlegen.
Passend zum gewählten Rohr.

Formstück für die fachgerechte Verbindung liefern und gemäß der DIN EN 1610 (unter Verwendung aller möglichen Baustoffe für die Leitungszone gemäß der DIN EN 1610) sowie der Verle- geanleitung des Herstellers verlegen, als Zulage.

Vergütet wird die Materiellieferung und der Mehraufwand für den Einbau des Formstückes.

Formstück:  Überschiebemuffe
Typ:  PP
  oder gleichwertiger Art

Durchgangsrohr:  DN 200
Material:  Polypropylen (PP)

Hersteller/System:  POLOPLAST/POLO-ECO plus Premium 16
Fabrikat:  Überschiebemuffe DN 315
  (oder gleichwertiger Art)

gew. Fabrikat: '....................................................'
Menge: 4,000 Stck

**3.4.40 Bogen - Formstück; DN 200**
Bogen aus Polypropylen nach DIN EN 1852, mit angeformter
Steckmuffe und fest eingelegtem Dichtring liefern und verlegen.
Passend zum gewählten Rohr.

Formstück für die fachgerechte Verbindung liefern und gemäß der DIN EN 1610 (unter Verwendung aller möglichen Baustoffe für die Leitungszone gemäß der DIN EN 1610) sowie der Verle- geanleitung des Herstellers verlegen, als Zulage.

Vergütet wird die Materiellieferung und der Mehraufwand für den Einbau des Formstückes.

Formstück:  Bogen
Typ:  PP-Bogen
  oder gleichwertiger Art

Durchgangsrohr:  DN 200
Material:  Polypropylen (PP) / SN16
Grad:  7.5°, 15°, 30°

Hersteller/System:  POLOPLAST/POLO-ECO plus Premium 16
Fabrikat:  PP-Bogen DN 300/xx°
  (oder gleichwertiger Art)

gew. Fabrikat: '....................................................'
Menge: 1,000 Stck

**3.4.50 Rohrkupplung - Formstück; DN 200**
VPC-Rohrkupplung zur variablen, stufenlosen Verbindung von Abwasserrohren der gleichen Nennweite, aus unterschiedlichen bzw. gleichen Werkstoffen mit vollwandiger, geschäumter, ge- rippter, gekammerter oder gewellter Wandung in beliebiger Kombination,

bestehend aus:
Dichtungskörper nach DIN EN 681-1 mit mehrfachem Doppel- dichtprofil und mittig umklappbarem Rohranschlag, Fixier- und Zentrierkorb aus bruchstabilem, hochschlagfesten Polyamid mit beidseitig integriertem Bandführungskanal sowie zwei Spann- bändern aus nicht rostenden Stahl mit jeweiliger Gegen- bandeinlage, Funktionsprüfung nach DIN 4060, nachgewiesene Dichtigkeit bis 2.5 bar Prüfdruck als Wasserinnendruck

Formstück für die fachgerechte Anbindung liefern und gemäß der DIN EN 1610 (unter Verwendung aller möglichen Baustoffe für die Leitungszone gemäß der DIN EN 1610 sowie der Verle- geanleitung des Herstellers verlegen, als Zulage.

Vergütet wird die Materiellieferung und der Mehraufwand für den Einbau des Formstückes.

Formstück:  Rohrkupplung
Typ:  VPC 200 K
  oder gleichwertiger Art

Spannbereich:  183 bis 226 mm

Hersteller:  Funke Kunststoff GmbH
Fabrikat:  VPC-Rohrkupplung
  (oder gleichwertiger Art)

gew. Fabrikat: '....................................................'
Menge: 1,000 Stck

**3.4.60 Verschlußteller - Formstück; DN 200**
Formstück liefern, einbauen und ggf. wieder entfernen.

Vergütet wird die Materiallieferung und der Mehraufwand für den Einbau des Formstückes.

Formstück:  Verschlussteller
Durchgangsrohr:  DN 200
Material:  PE, Kunststoff
Menge: 1,000 Stck

*Hinweis: Einbindung / Anschlüsse*

**3.4.70 Leitungsanschluss DN 200 herstellen**
Neue Schmutzwasserleitung (Teilstück) an vorh. Leitung an- schließen, Anschluss dichten, Vergütet wird der Mehraufwand für das Herstellen des Anschlusses, einschl. eventueller Pass- und Übergangsstück.

Rohrleitung:  DN 200
Material:  PP / Stz.

- vorhandene Rohrleitung freilegen (Nennweite DN 200), Tiefe bis 4.50 m
- Anschlussformstück (Rohrkupplung) entsprechend  dem vor- handenem Material (Stz./PP) für gepl. Leitung (PP) fachge- recht einbauen (Lieferung des Formteils in extra Position)
Einzurechnen sind Suchschachtungen, Trennschnitte sowie sämtliche Erdarbeiten.

Ausführung in verkehrsarmer Zeit einschl. setzen einer Blase ggf. anfallendes Schmutzwasser zeitweilig überpumpen. Nur nach vorheriger Abstimmung und Festlegung mit Bauleitung aus- führen!
Menge: 1,000 Stck

**3.4.80 Schachtanschlüsse DN 200**
Rohrleitung an Schacht anschliessen, Anschluß dichten.
Vergütet wird der Mehraufwand für das Herstellen des An- schlußes gegenüber der bis zur Innenfläche des Schachtes durchgemessenen Rohrleitung.

Rohrleitung:  DN 200, PP, Stz., Beton
Schacht:  PP (bis 1500 mm)

Öffnung für Rohranschluß ist vorhanden.
Anschluß über Schachtanschlußstück und Gelenkstück.

einschl. eventueller Formstücke
-  Gelenkstücke / Passrohre für Kunststoffrohre nach DIN EN 1916 und DIN V 1201 Spitz / Muffe (Einlauf) mit Gleitdichtung "bauco"
-  Gelenkstücke / Passrohre für Kunststoffrohre nach DIN EN 1916 und DIN V 1201 Spitz / Muffe (Auslauf) mit Gleitdichtung "bauco"
Menge: 3,000 Stck

*Hinweis: DN 300*

*Hinweis: Rohre*

**3.4.90 Warnband liefern / verlegen**
Trassenwarnband aus Kunststoff 80 mm breit, Farbe braun, mit der Aufschrift "Achtung Abwasserleitung" mit eingearbeiteten Edelstahldrähten liefern und 30 cm über Rohrscheitel verlegen, einschl. Materiallieferung.
Menge: 200,000 m

**3.4.100 PP-Rohr; DN 300 liefern / verlegen**
Schmutzwasserkanalrohr als dreischichtiges, vollwandiges Kanalrohr aus mineralstoffverstärktem Polypropylen (PP-ML);  halogen- und bleifrei, mit angeformter Steckmuffe POLO-TC (TOP-CONNECT) Muffensystem mit fest eingelegtem Haltering aus PP-COMPOUND in der Farbe zinkgelb, sowie einem werk- seitig eingelegten, herausnehmbaren und reinigbaren Lippen- dichtring, System BL nach EN 681-1;
mittlerer Längenausdehnungskoeffizient: 0,04 mm/mK;
Rohrrauhigkeit: 0,01 mm;
geprüfte Abriebfestigkeit: 0,08 mm bei 200.000 Lastspielen nach Darmstädter Verfahren;
Dichtheit gegen hydrostatischen Druck von Außen bis 10 m Wassersäule, geeignet für den Einsatz in Wasserschutzzone II und III;
geprüft nach ATV-DVWK-A 142 2002-11 bis 5bar;
Nachweis der Wurzelfestigkeit nach DIN 4060_2016;

Farbe Deckschicht: opalweiß;

E-Modul (1N/mm² = 1 MPa):  Langzeit: > 850 MPa;
  Kurzzeit: > 3.200 MPa;

Rohrsteifigkeit SN 16 nach DIN EN ISO 9969, mit einseitig angeformter Steckmuffe einschließlich fest eingelegtem rotem Stützring

liefern und gemäß der DIN EN 1610 unter Verwendung aller möglichen Baustoffe für die Leitungszone gemäß der DIN EN 1610 sowie der Verlegeanleitung des Herstellers höhen- und fluchtgerecht in vorhandene Gräben verlegen.

Material:
Vollwandkanalrohr SN16 aus PP oder gleichwertiger Art
mit angeformter Steckmuffe und den dazugehörigen Dicht- ringen.

Nennweite:  DN 300
Baulänge:  6.00 / 3.00 / 1.00 m
Verlegetiefe:  bis 3.25 m

Aufmaß-Abrechnung:
Die Formstücke werden als Zulage zu den Rohrpositionen abgerechnet. Bei Rohrbogen wird die Länge in der Bogenachse gemessen. Verschnitt, Dichtringe, Gleitmittel, Reiniger und Kleber sind im Einzelpreis dieser Position einkalkuliert.

Hersteller/System:  POLOPLAST/POLO-ECO plus Premium 16
  (oder gleichwertiger Art)

gew. Fabrikat: '....................................................'
Menge: 200,000 m
Kostengruppe DIN 276 2018-12: 551

*Hinweis: Formstücke*

**3.4.110 Abzweig 45° - Formstück; DN 300/150**
Abzweig-45° aus Polypropylen nach DIN EN 1852, mit ange- formter Steckmuffe und fest eingelegtem Dichtring liefern und verlegen.

Formstück für die fachgerechte Herstellung des Anschlusses zwischen SW-Sammelleitung und Anschlußleitung liefern und gemäß der DIN EN 1610 (unter Verwendung aller möglichen Baustoffe für die Leitungszone gemäß der DIN EN 1610) sowie der Verlegeanleitung des Herstellers verlegen (als Zulage).

Vergütet wird die Materiellieferung und der Mehraufwand für den Einbau des Formstückes.

Formstück:  Abzweigstück
Typ:  PP-Abzweig, 45°
  oder gleichwertiger Art

Durchgangsrohr:  DN 300
Material:  Polypropylen (PP)

Anschlussrohr:  DN 150
Material:  Polypropylen (PP)

Hersteller/System:  POLOPLAST/POLO-ECO plus Premium 16
Fabrikat:  Abzweig DN 300/160/45°
  (oder gleichwertiger Art)

gew. Fabrikat: '....................................................'
Menge: 21,000 Stck

**3.4.120 Muffenstück - Formstück; DN 300**
Überschiebemuffe aus Polypropylen nach DIN EN 1852, mit fest eingelegtem Dichtringen liefern und verlegen.
Passend zum gewählten Rohr.

Formstück für die fachgerechte Verbindung liefern und gemäß der DIN EN 1610 (unter Verwendung aller möglichen Baustoffe für die Leitungszone gemäß der DIN EN 1610) sowie der Verle- geanleitung des Herstellers verlegen, als Zulage.

Vergütet wird die Materiellieferung und der Mehraufwand für den Einbau des Formstückes.

Formstück:  Überschiebemuffe
Typ:  PP
  oder gleichwertiger Art

Durchgangsrohr:  DN 300
Material:  Polypropylen (PP)

Hersteller/System:  POLOPLAST/POLO-ECO plus Premium 16
Fabrikat:  Überschiebemuffe DN 315
  (oder gleichwertiger Art)

gew. Fabrikat: '....................................................'
Menge: 4,000 Stck

**3.4.130 Bogen - Formstück; DN 300**
Bogen aus Polypropylen nach DIN EN 1852, mit angeformter
Steckmuffe und fest eingelegtem Dichtring liefern und verlegen.
Passend zum gewählten Rohr.

Formstück für die fachgerechte Verbindung liefern und gemäß der DIN EN 1610 (unter Verwendung aller möglichen Baustoffe für die Leitungszone gemäß der DIN EN 1610) sowie der Verle- geanleitung des Herstellers verlegen, als Zulage.

Vergütet wird die Materiellieferung und der Mehraufwand für den Einbau des Formstückes.

Formstück:  Bogen
Typ:  PP-Bogen
  oder gleichwertiger Art

Durchgangsrohr:  DN 300
Material:  Polypropylen (PP) / SN16
Grad:  7.5°, 15°, 30°

Hersteller/System:  POLOPLAST/POLO-ECO plus Premium 16
Fabrikat:  PP-Bogen DN 300/xx°
  (oder gleichwertiger Art)

gew. Fabrikat: '....................................................'
Menge: 4,000 Stck

**3.4.140 Rohrkupplung - Formstück; DN 300**
VPC-Rohrkupplung zur variablen, stufenlosen Verbindung von Abwasserrohren der gleichen Nennweite, aus unterschiedlichen bzw. gleichen Werkstoffen mit vollwandiger, geschäumter, ge- rippter, gekammerter oder gewellter Wandung in beliebiger Kombination,

bestehend aus:
Dichtungskörper nach DIN EN 681-1 mit mehrfachem Doppel- dichtprofil und mittig umklappbarem Rohranschlag, Fixier- und Zentrierkorb aus bruchstabilem, hochschlagfesten Polyamid mit beidseitig integriertem Bandführungskanal sowie zwei Spann- bändern aus nicht rostenden Stahl mit jeweiliger Gegenbandeinlage, Funktionsprüfung nach DIN 4060, nachge- wiesene Dichtigkeit bis 2.5 bar Prüfdruck als Wasserinnendruck

Formstück für die fachgerechte Anbindung liefern und gemäß der DIN EN 1610 (unter Verwendung aller möglichen Baustoffe für die Leitungszone gemäß der DIN EN 1610) sowie der Verle-geanleitung des Herstellers verlegen, als Zulage.

Vergütet wird die Materiellieferung und der Mehraufwand für den Einbau des Formstückes.

Formstück:  Rohrkupplung
Typ:  VPC 360
  oder gleichwertiger Art

Spannbereich:  295 bis 360 mm

Hersteller:  Funke Kunststoff GmbH
Fabrikat:  VPC-Rohrkupplung
  (oder gleichwertiger Art)

gew. Fabrikat: '....................................................'
Menge: 2,000 Stck

**3.4.150 Verschlußteller - Formstück; DN 300**
Formstück liefern, einbauen und ggf. wieder entfernen.

Vergütet wird die Materiallieferung und der Mehraufwand für den Einbau des Formstückes.

Formstück:  Verschlussteller
Durchgangsrohr:  DN 300
Material:  PE, Kunststoff
Menge: 1,000 Stck

*Hinweis: Einbindung / Anschlüsse*

**3.4.160 Leitungsanschluss DN 300 herstellen**
Neue Schmutzwasserleitung (Teilstück) an vorh. Leitung an- schließen, Anschluss dichten, Vergütet wird der Mehraufwand für das Herstellen des Anschlusses, einschl. eventueller Pass- und Übergangsstück.

Rohrleitung:  DN 300
Material:  PP / Stz.

- vorhandene Rohrleitung freilegen (Nennweite DN 300), Tiefe bis 4.50 m
- Anschlussformstück (Rohrkupplung) entsprechend  dem vor- handenem Material (Stz./PP) für gepl. Leitung (PP) fachge- recht einbauen (Lieferung des Formteils in extra Position)
Einzurechnen sind Suchschachtungen, Trennschnitte sowie sämtliche Erdarbeiten.

Ausführung in verkehrsarmer Zeit einschl. setzen einer Blase ggf. anfallendes Schmutzwasser zeitweilig überpumpen. Nur nach vorheriger Abstimmung und Festlegung mit Bauleitung aus- führen!
Menge: 2,000 Stck

**3.4.170 Schachtanschlüsse DN 300**
Rohrleitung an Schacht anschliessen, Anschluß dichten.
Vergütet wird der Mehraufwand für das Herstellen des An- schlußes gegenüber der bis zur Innenfläche des Schachtes durchgemessenen Rohrleitung.

Rohrleitung:  DN 300, PP, Stz., Beton
Schacht:  PP (bis 1500 mm)

Öffnung für Rohranschluß ist vorhanden.
Anschluß über Schachtanschlußstück und Gelenkstück.

einschl. eventueller Formstücke
-  Gelenkstücke / Passrohre für Kunststoffrohre nach DIN EN 1916 und DIN V 1201 Spitz / Muffe (Einlauf) mit Gleitdichtung "bauco"
-  Gelenkstücke / Passrohre für Kunststoffrohre nach DIN EN 1916 und DIN V 1201 Spitz / Muffe (Auslauf) mit Gleitdichtung "bauco"
Menge: 8,000 Stck

*Hinweis: Schächte*

**3.4.180 Kontrollschacht S1; DN 800 PP; T bis 3.68 m**
Kontroll- und Anschlussschacht im Schmutzwassersammler bis DN 300 mit Schachtboden, Schachtringe und Schachtkonus aus Polypropylen einschließlich der Öffnungen für Einbindung der Rohre liefern und gemäß Planungsvorgabe setzen.

Einsteigschacht DN 800 aus Polypropylen (PP), entsprech- end DIN EN 13598-2 und DIN EN 476, aus 100% Neumaterial, ohne Recyclinganteile, sortenrein, ohne Schäumungszusätze, auftriebssichere Ausführung, vollwandige Fertigteile mit außen- liegenden Rippen, Schachtringe und teilexzentrischer Konus ausgeführt ohne Steigstufen, entsprechend den nationalen Sicherheitsvorschriften, triple safety seal (3-seitige Lippendich- tung) nach EN 681-1 und DIN 4060 als Elementdichtung. Schachtboden mit verformungsstabiler, flacher Aufstandsebene; helles, inspektionsfreundliches Gerinne mit Standardgefälle 0,5%.

Anschluss:
Gerader Durchgang, Zulauf und Ablauf ausgeführt als Muffe für gelenkige Einbindung von an der Außenseite glatten Kunststoff- rohren, vertikal und horizontal abwinkelbar, Muffengeometrie muss den Anschluss von Rohren SN 16 ohne negativen Sohl- sprung ermöglichen, Bermenhöhe 1/1 D, helle, strukturierte, rutschhemmende Bermenfläche. Die Normkonformität gemäß EN 13598-2 ist durch deutschsprachige Zertifikate eines akkreditierten Prüfinstituts nachzuweisen.

Betonauflagering zur Lastentkoppelung aus Stahlbeton C50/60 zur verschiebesicheren Aufnahme einer handelsüblichen Schachtabdeckung LW 625, Belastbarkeit SLW 60 bzw. Klasse D 400 nach EN 124, liefern sowie höhen- und fluchtgerecht in vorhandene Gräben nach DIN EN 1610 und den Verlegericht- linien des Herstellers einbauen inkl. aller Nebenarbeiten.

Schachtanschlüsse:  2x DN 300 PP (gem. Planung)

Inkl. werkseitiger eingeschweißter Muffe für Realisierung eines sohlgleichen Anschlusses.

Zuläufe:  178°  - DN/OD 300 PP (sohlgleich)

Einbautiefe (Fließsohle - GOK) in Meter: 3.68

Schachtabdeckung und Anschluss der Rohrleitung werden ge- sondert vergütet, einschl. Hebegeräteeinsatz und aller Neben- leistungen.

Auflager
Vor dem Einbau des Schachtunterteiles  ist ein Planum mit einer Sauberkeitsschicht aus 10 cm Kies-Sand bzw. bei nicht ver- dichtungsfähigem Boden mit Beton C 12/15 nach DIN 1045 her- zustellen und in den Einheitspreis dieser Position einzurechnen.
Die Schächte sind grundsätzlich auftriebssicher zu gestalten.

Steigeisen
Schachtausführung ohne Steigeisen,

Ausführung
Zu- und Ablauf sind entsprechend den Rohrmuffen herzustellen, so dass die Rohrverbindungen dicht hergestellt werden können.
Der Schacht ist grundsätzlich mit einer Auftriebssicherung (ein- schließlich Nachweis) entsprechend dem angetroffenem Grund- wasserstand auszurüsten, sowie komplett wasserdruckdicht herzustellen.
Zum Leistungsumfang gehören sämtliche Materiallieferungen und Nebenarbeiten. Der AN hat die Garantie für die absolute Wasserdichtigkeit der Schächte zu übernehmen.
Für das Schachtbauwerk ist eine geprüfte Statik vorzulegen und dem AG zu übergeben. Der Preis für die Erarbeitung und Prüf- ung der Statik ist in den Einheitspreis dieser Position einzurech- nen. Abgenommen werden nur gereinigte Schächte, so dass alle Aufwendungen für einen Geräteeinsatz und das Spülwasser in dieser Position einzurechnen sind.

Ausbildung des Schachtes gem. Lageplan in der Anlage.

Hersteller/Typ:  ROMOLD / I PP 1 B 080.30 aus PP
  (oder gleichwertiger Art)

gewähltes Fabrikat: '................................................'
Menge: 1,000 Stck

**3.4.190 Kontrollschacht S2; DN 800 PP; T bis 3.48 m**
Kontroll- und Anschlussschacht im Schmutzwassersammler bis DN 300 mit Schachtboden, Schachtringe und Schachtkonus aus Polypropylen einschließlich der Öffnungen für Einbindung der Rohre liefern und gemäß Planungsvorgabe setzen.

Einsteigschacht DN 800 aus Polypropylen (PP), entsprech- end DIN EN 13598-2 und DIN EN 476, aus 100% Neumaterial, ohne Recyclinganteile, sortenrein, ohne Schäumungszusätze, auftriebssichere Ausführung, vollwandige Fertigteile mit außen- liegenden Rippen, Schachtringe und teilexzentrischer Konus ausgeführt ohne Steigstufen, entsprechend den nationalen Sicherheitsvorschriften, triple safety seal (3-seitige Lippendich- tung) nach EN 681-1 und DIN 4060 als Elementdichtung. Schachtboden mit verformungsstabiler, flacher Aufstandsebene; helles, inspektionsfreundliches Gerinne mit Standardgefälle 0,5%.

Anschluss:
Gerinneabwinkelungen von 90 Grad bis 270 Grad in Abstuf- ungen von 15 Grad als Bogengerinne (nicht segmentiert), Zu- lauf und Ablauf ausgeführt als Muffe für gelenkige Einbindung von an der Außenseite glatten Kunststoffrohren, vertikal und horizontal abwinkelbar, Muffengeometrie muss den Anschluss von Rohren SN 16 ohne negativen Sohlsprung ermöglichen, Bermenhöhe 1/1 D, helle, strukturierte, rutschhemmende Ber- menfläche. Die Normkonformität gemäß EN 13598-2 ist durch deutschsprachige Zertifikate eines akkreditierten Prüfinstituts nachzuweisen.

Betonauflagering zur Lastentkoppelung aus Stahlbeton C50/60 zur verschiebesicheren Aufnahme einer handelsüblichen Schachtabdeckung LW 625, Belastbarkeit SLW 60 bzw. Klasse D 400 nach EN 14802, liefern sowie höhen- und fluchtgerecht in vorhandene Gräben nach DIN EN 1610 und den Verlegerichtli- nien des Herstellers einbauen inkl. aller Nebenarbeiten.

Schachtanschlüsse: 2x DN 300 PP (gem. Planung)
  1x DN 200 PP (gem. Planung)

Inkl. werkseitigem Dimensionswechsel und eingeschweißter Muffe für Realisierung eines  Anschlusses.

Zuläufe:  117°  - DN/OD 200 PP (Absturz 0.12 m)
  180°  - DN/OD 300 PP (sohlgleich)

Einbautiefe (Fließsohle - GOK) in Meter: 3.48

Schachtabdeckung und Anschluss der Rohrleitung werden ge- sondert vergütet, einschl. Hebegeräteeinsatz und aller Neben- leistungen.

Auflager
Vor dem Einbau des Schachtunterteiles  ist ein Planum mit einer Sauberkeitsschicht aus 10 cm Kies-Sand bzw. bei nicht ver- dichtungsfähigem Boden mit Beton C 12/15 nach DIN 1045 her- zustellen und in den Einheitspreis dieser Position einzurechnen.
Die Schächte sind grundsätzlich auftriebssicher zu gestalten.

Steigeisen
Schachtausführung ohne Steigeisen,

Ausführung
Zu- und Ablauf sind entsprechend den Rohrmuffen herzustellen, so dass die Rohrverbindungen dicht hergestellt werden können.
Der Schacht ist grundsätzlich mit einer Auftriebssicherung (ein- schließlich Nachweis) entsprechend dem angetroffenem Grund- wasserstand auszurüsten, sowie komplett wasserdruckdicht herzustellen.
Zum Leistungsumfang gehören sämtliche Materiallieferungen und Nebenarbeiten. Der AN hat die Garantie für die absolute Wasserdichtigkeit der Schächte zu übernehmen.
Für das Schachtbauwerk ist eine geprüfte Statik vorzulegen und dem AG zu übergeben. Der Preis für die Erarbeitung und Prüf- ung der Statik ist in den Einheitspreis dieser Position einzurech- nen. Abgenommen werden nur gereinigte Schächte, so dass alle Aufwendungen für einen Geräteeinsatz und das Spülwasser in dieser Position einzurechnen sind.

Ausbildung des Schachtes gem. Lageplan in der Anlage.

Hersteller/Typ:  PROMOLD / I PP 1 BB 080.30 aus PP
  (oder gleichwertiger Art)

gewähltes Fabrikat: '................................................'
Menge: 1,000 Stck

**3.4.200 Kontrollschacht S3; DN 800 PP; T bis 2.89 m**
Kontroll- und Anschlussschacht im Schmutzwassersammler bis DN 300 mit Schachtboden, Schachtringe und Schachtkonus aus Polypropylen einschließlich der Öffnungen für Einbindung der Rohre liefern und gemäß Planungsvorgabe setzen.

Einsteigschacht DN 800 aus Polypropylen (PP), entsprech- end DIN EN 13598-2 und DIN EN 476, aus 100% Neumaterial, ohne Recyclinganteile, sortenrein, ohne Schäumungszusätze, auftriebssichere Ausführung, vollwandige Fertigteile mit außen- liegenden Rippen, Schachtringe und teilexzentrischer Konus ausgeführt ohne Steigstufen, entsprechend den nationalen Sicherheitsvorschriften, triple safety seal (3-seitige Lippendich- tung) nach EN 681-1 und DIN 4060 als Elementdichtung. Schachtboden mit verformungsstabiler, flacher Aufstandsebene; helles, inspektionsfreundliches Gerinne mit Standardgefälle 0,5%.

Anschluss:
Gerader Durchgang, Zulauf und Ablauf ausgeführt als Muffe für gelenkige Einbindung von an der Außenseite glatten Kunststoff- rohren, vertikal und horizontal abwinkelbar, Muffengeometrie muss den Anschluss von Rohren SN 16 ohne negativen Sohl- sprung ermöglichen, Bermenhöhe 1/1 D, helle, strukturierte, rutschhemmende Bermenfläche. Die Normkonformität gemäß EN 13598-2 ist durch deutschsprachige Zertifikate eines akkreditierten Prüfinstituts nachzuweisen.

Betonauflagering zur Lastentkoppelung aus Stahlbeton C50/60 zur verschiebesicheren Aufnahme einer handelsüblichen Schachtabdeckung LW 625, Belastbarkeit SLW 60 bzw. Klasse D 400 nach EN 124, liefern sowie höhen- und fluchtgerecht in vorhandene Gräben nach DIN EN 1610 und den Verlegerichtli- nien des Herstellers einbauen inkl. aller Nebenarbeiten.

Schachtanschlüsse: 2x DN 300 PP (gem. Planung)
  1x DN 150 PP (gem. Planung)

Inkl. werkseitiger eingeschweißter Muffe für Realisierung eines sohlgleichen Anschlusses DN 300..
Inkl. Zulage für zusätzlichen ZulaufDN/OD 160, +50 cm.

Zuläufe:  180°  - DN/OD 300 PP (sohlgleich)
  270°  - DN/OD 160 PP (Absturz 0.50 m)

Einbautiefe (Fließsohle - GOK) in Meter: 2.89

Schachtabdeckung und Anschluss der Rohrleitung werden ge- sondert vergütet, einschl. Hebegeräteeinsatz und aller Neben- leistungen.

Auflager
Vor dem Einbau des Schachtunterteiles  ist ein Planum mit einer Sauberkeitsschicht aus 10 cm Kies-Sand bzw. bei nicht ver- dichtungsfähigem Boden mit Beton C 12/15 nach DIN 1045 her- zustellen und in den Einheitspreis dieser Position einzurechnen.
Die Schächte sind grundsätzlich auftriebssicher zu gestalten.

Steigeisen
Schachtausführung ohne Steigeisen,

Ausführung
Zu- und Ablauf sind entsprechend den Rohrmuffen herzustellen, so dass die Rohrverbindungen dicht hergestellt werden können.
Der Schacht ist grundsätzlich mit einer Auftriebssicherung (ein- schließlich Nachweis) entsprechend dem angetroffenem Grund- wasserstand auszurüsten, sowie komplett wasserdruckdicht herzustellen.
Zum Leistungsumfang gehören sämtliche Materiallieferungen und Nebenarbeiten. Der AN hat die Garantie für die absolute Wasserdichtigkeit der Schächte zu übernehmen.
Für das Schachtbauwerk ist eine geprüfte Statik vorzulegen und dem AG zu übergeben. Der Preis für die Erarbeitung und Prüf- ung der Statik ist in den Einheitspreis dieser Position einzurech- nen. Abgenommen werden nur gereinigte Schächte, so dass alle Aufwendungen für einen Geräteeinsatz und das Spülwasser in dieser Position einzurechnen sind.

Ausbildung des Schachtes gem. Lageplan in der Anlage.

Hersteller/Typ:  ROMOLD / I PP 1 B 080.30 aus PP
  (oder gleichwertiger Art)

gewähltes Fabrikat: '................................................'
Menge: 1,000 Stck

**3.4.210 Kontrollschacht S4; DN 800 PP; T bis 2.11 m**
Kontroll- und Anschlussschacht im Schmutzwassersammler bis DN 300 mit Schachtboden, Schachtringe und Schachtkonus aus Polypropylen einschließlich der Öffnungen für Einbindung der Rohre liefern und gemäß Planungsvorgabe setzen.

Einsteigschacht DN 800 aus Polypropylen (PP), entsprech- end DIN EN 13598-2 und DIN EN 476, aus 100% Neumaterial, ohne Recyclinganteile, sortenrein, ohne Schäumungszusätze, auftriebssichere Ausführung, vollwandige Fertigteile mit außen- liegenden Rippen, Schachtringe und teilexzentrischer Konus ausgeführt ohne Steigstufen, entsprechend den nationalen Sicherheitsvorschriften, triple safety seal (3-seitige Lippendich- tung) nach EN 681-1 und DIN 4060 als Elementdichtung. Schachtboden mit verformungsstabiler, flacher Aufstandsebene; helles, inspektionsfreundliches Gerinne mit Standardgefälle 0,5%.

Anschluss:
Gerader Durchgang, Zulauf und Ablauf ausgeführt als Muffe für gelenkige Einbindung von an der Außenseite glatten Kunststoff- rohren, vertikal und horizontal abwinkelbar, Muffengeometrie muss den Anschluss von Rohren SN 16 ohne negativen Sohl- sprung ermöglichen, Bermenhöhe 1/1 D, helle, strukturierte, rutschhemmende Bermenfläche. Die Normkonformität gemäß EN 13598-2 ist durch deutschsprachige Zertifikate eines akkreditierten Prüfinstituts nachzuweisen.

Betonauflagering zur Lastentkoppelung aus Stahlbeton C50/60 zur verschiebesicheren Aufnahme einer handelsüblichen Schachtabdeckung LW 625, Belastbarkeit SLW 60 bzw. Klasse D 400 nach EN 124, liefern sowie höhen- und fluchtgerecht in vorhandene Gräben nach DIN EN 1610 und den Verlegerichtli- nien des Herstellers einbauen inkl. aller Nebenarbeiten.

Schachtanschlüsse:  2x DN 300 PP (gem. Planung)

Inkl. werkseitiger eingeschweißter Muffe für Realisierung eines sohlgleichen Anschlusses.

Zuläufe:  183°  - DN/OD 300 PP (sohlgleich)

Einbautiefe (Fließsohle - GOK) in Meter: 2.11

Schachtabdeckung und Anschluss der Rohrleitung werden ge- sondert vergütet, einschl. Hebegeräteeinsatz und aller Neben- leistungen.

Auflager
Vor dem Einbau des Schachtunterteiles  ist ein Planum mit einer Sauberkeitsschicht aus 10 cm Kies-Sand bzw. bei nicht ver- dichtungsfähigem Boden mit Beton C 12/15 nach DIN 1045 her- zustellen und in den Einheitspreis dieser Position einzurechnen.
Die Schächte sind grundsätzlich auftriebssicher zu gestalten.

Steigeisen
Schachtausführung ohne Steigeisen,

Ausführung
Zu- und Ablauf sind entsprechend den Rohrmuffen herzustellen, so dass die Rohrverbindungen dicht hergestellt werden können.
Der Schacht ist grundsätzlich mit einer Auftriebssicherung (ein- schließlich Nachweis) entsprechend dem angetroffenem Grund- wasserstand auszurüsten, sowie komplett wasserdruckdicht herzustellen.
Zum Leistungsumfang gehören sämtliche Materiallieferungen und Nebenarbeiten. Der AN hat die Garantie für die absolute Wasserdichtigkeit der Schächte zu übernehmen.
Für das Schachtbauwerk ist eine geprüfte Statik vorzulegen und dem AG zu übergeben. Der Preis für die Erarbeitung und Prüf- ung der Statik ist in den Einheitspreis dieser Position einzurech- nen. Abgenommen werden nur gereinigte Schächte, so dass alle Aufwendungen für einen Geräteeinsatz und das Spülwasser in dieser Position einzurechnen sind.

Ausbildung des Schachtes gem. Lageplan in der Anlage.

Hersteller/Typ:  ROMOLD / I PP 1 B 080.30 aus PP
  (oder gleichwertiger Art)

gewähltes Fabrikat: '................................................'
Menge: 1,000 Stck

**3.4.220 Kontrollschacht S5; DN 800 PP; T bis 3.42 m**
Kontroll- und Anschlussschacht im Schmutzwassersammler bis DN 300 mit Schachtboden, Schachtringe und Schachtkonus aus Polypropylen einschließlich der Öffnungen für Einbindung der Rohre liefern und gemäß Planungsvorgabe setzen.

Einsteigschacht DN 800 aus Polypropylen (PP), entsprech- end DIN EN 13598-2 und DIN EN 476, aus 100% Neumaterial, ohne Recyclinganteile, sortenrein, ohne Schäumungszusätze, auftriebssichere Ausführung, vollwandige Fertigteile mit außen- liegenden Rippen, Schachtringe und teilexzentrischer Konus ausgeführt ohne Steigstufen, entsprechend den nationalen Sicherheitsvorschriften, triple safety seal (3-seitige Lippendich- tung) nach EN 681-1 und DIN 4060 als Elementdichtung. Schachtboden mit verformungsstabiler, flacher Aufstandsebene; helles, inspektionsfreundliches Gerinne mit Standardgefälle 0,5%.

Anschluss:
Gerinneabwinkelungen von 90 Grad bis 270 Grad in Abstuf- ungen von 15 Grad als Bogengerinne (nicht segmentiert), Zu- lauf und Ablauf ausgeführt als Muffe für gelenkige Einbindung von an der Außenseite glatten Kunststoffrohren, vertikal und horizontal abwinkelbar, Muffengeometrie muss den Anschluss von Rohren SN 16 ohne negativen Sohlsprung ermöglichen, Bermenhöhe 1/1 D, helle, strukturierte, rutschhemmende Ber- menfläche. Die Normkonformität gemäß EN 13598-2 ist durch deutschsprachige Zertifikate eines akkreditierten Prüfinstituts nachzuweisen.

Betonauflagering zur Lastentkoppelung aus Stahlbeton C50/60 zur verschiebesicheren Aufnahme einer handelsüblichen Schachtabdeckung LW 625, Belastbarkeit SLW 60 bzw. Klasse D 400 nach EN 14802, liefern sowie höhen- und fluchtgerecht in vorhandene Gräben nach DIN EN 1610 und den Verlegerichtli-nien des Herstellers einbauen inkl. aller Nebenarbeiten.

Schachtanschlüsse: 2x DN 200 PP (gem. Planung)
  1x DN 150 PP (gem. Planung)

Inkl. werkseitiger eingeschweißter Muffe für Realisierung eines sohlgleichen Anschlusses DN 200..
Inkl. Zulage für zusätzlichen ZulaufDN/OD 160, +50 cm.

Zuläufe:  124°  - DN/OD 200 PP (sohlgleich)
  221°  - DN/OD 160 PP (Absturz 0.50 m)

Einbautiefe (Fließsohle - GOK) in Meter: 3.48

Schachtabdeckung und Anschluss der Rohrleitung werden ge- sondert vergütet, einschl. Hebegeräteeinsatz und aller Neben- leistungen.

Auflager
Vor dem Einbau des Schachtunterteiles  ist ein Planum mit einer Sauberkeitsschicht aus 10 cm Kies-Sand bzw. bei nicht ver- dichtungsfähigem Boden mit Beton C 12/15 nach DIN 1045 her- zustellen und in den Einheitspreis dieser Position einzurechnen.
Die Schächte sind grundsätzlich auftriebssicher zu gestalten.

Steigeisen
Schachtausführung ohne Steigeisen,

Ausführung
Zu- und Ablauf sind entsprechend den Rohrmuffen herzustellen, so dass die Rohrverbindungen dicht hergestellt werden können.
Der Schacht ist grundsätzlich mit einer Auftriebssicherung (ein- schließlich Nachweis) entsprechend dem angetroffenem Grund- wasserstand auszurüsten, sowie komplett wasserdruckdicht herzustellen.
Zum Leistungsumfang gehören sämtliche Materiallieferungen und Nebenarbeiten. Der AN hat die Garantie für die absolute Wasserdichtigkeit der Schächte zu übernehmen.
Für das Schachtbauwerk ist eine geprüfte Statik vorzulegen und dem AG zu übergeben. Der Preis für die Erarbeitung und Prüf- ung der Statik ist in den Einheitspreis dieser Position einzurech- nen. Abgenommen werden nur gereinigte Schächte, so dass alle Aufwendungen für einen Geräteeinsatz und das Spülwasser in dieser Position einzurechnen sind.

Ausbildung des Schachtes gem. Lageplan in der Anlage.

Hersteller/Typ:  PROMOLD / I PP 1 BB 080.20 aus PP
  (oder gleichwertiger Art)

gewähltes Fabrikat: '................................................'
Menge: 1,000 Stck

**3.4.230 Abgewinkeltes Sohlgerinne**
Zulage zu Schachtpositionen für abgewinkeltes Sohlgerinne.
Menge: 4,000 Stck

**3.4.240 Sohlgerinne mit mehreren Zuläufen**
Zulage zu Schachtpositionen mit mehreren Zuläufen.
Menge: 3,000 Stck

**3.4.250 Absturz (innen) herstellen; bis 0.50 m**
Absturz innerhalb des Schachtes (gemäß ATV 241) herstellen.
Absturzhöhe:  0.0 - 0.5 m

Schacht Nr.:  S2
Menge: 2,000 Stck

**3.4.260 Schachtabdeckung liefern / setzen**
Schachtabdeckung liefern und höhengerecht auf die Beton- konen der Kontrollschächte aufsetzen, einschl. Dichten der Fugen.
Beschreibung:  MeierGuss Schachtabdeckung Klasse D400
  Standard PLUS

Entsprechend DIN EN 124-2, DIN 1229, DIN 19572 und den UVV-Vorschriften, KIWA geprüft und gemäß den Anforderungen der Gütesicherung nach RAL-GZ 692

Beton-Guss-Rahmen mit durchgängiger Gussschürze, lichte Weite 610mm, rund, Rahmenhöhe 160mm

Im Rahmen integrierte unlösbar verbundene Aufnahmebuchse MEISTEP für eine runde Haltestange (Einstiegshilfe) mit einem Durchmesser von 38mm, mit austauschbarer dämpfender Einlage MEIPREN

Beton-Guss-Deckel, rund, mit Ventilation, mit austauschbarer dämpfender Einlage MEIPREN, mit seitlicher Einlage MEISI- LENCE im Deckel zur horizontalen Dämpfung des Deckels im Rahmen

MeierGuss Schachtabdeckung Klasse D400 Standard PLUS oder gleichwertiger Art liefern und gemäß den Herstellervor- schriften einbauen.

Gewicht: 179,5 kg

Hinweis:
Schachtabdeckung m. Rahmenbeschriftung "Schmutzwasser" liefern.

gewähltes Fabrikat: '....................................................'
Menge: 5,000 Stck
Kostengruppe DIN 276 2018-12: 551

**3.4.270 Schachtabdeckung anpassen (ziehen)**
Schachtabdeckung freilegen und nach Bauablauf Zug um Zug an die neue planmäßige Höhe anpassen. Aufbrucharbeiten zum Freilegen der Schachtabdeckung ausführen.
Ausbauen sowie ggf. Liefern und Einbauen vonSchachtteilen sind einzurechnen und werden nicht gesondert vergütet.
Fläche aus Asphalt.
Schachtabdeckung höher setzen bis 15 cm.
Fuge mit Mörtel MG III nach DIN 1053 unter Verwendung von mindestens 3 Distanzstücken entsprechender Festigkeit füllen. Füllung glattstreichen.

Fuge zwischen Rahmen und Asphaltdecke mit heiß zu ver-arbeitendem bitumenhaltigen Fugenvergußmasse gemäß ZTV Fug-StB, Teil 1 vergießen.
Menge: 5,000 Stck

**3.4.280 Schmutzfänger einbauen**
Schmutzfänger (schwere Ausführung) gemäß DIN 1221, mind. 8 kg Gewicht, verzinkt, Kennmaß 600, mit Kreuzstangen frei Verwendungsstelle liefern und in die Schächte einhängen.
Menge: 5,000 Stck

#### Abschnitt 3.5 Prüfungen / Dokumentation

*Hinweis: DN 200*

**3.5.10 SW-Kanal reinigen; DN 200**
Entwässerungskanal/ -leitung, einschl. der Schächte vor Abnah- me / Befahrung der Anlage im Hochdruckverfahren reinigen.
Zum Leistungsumfang gehört das Vorhalten der Geräte, sowie die Lieferung des erforderlichen Spülwassers.
Diese Position wird nur 1 mal vergütet.
Erforderliche Lieferungen von Wasser für Spülungen u. a. sind durch den AN eigenständig bei  dem Versorger  zu beantragen  bzw. es sind Bauwasseranschlüsse herzustellen.

Ausführung für neu verlegte Schmutzwassersammelleitung, nach besonderer Anordnung des AG.

Material:  DN 200, Kunststoff

Anfallende Stoffe werden Eigentum des AN und sind einer Wie- derverwertung nach Wahl des AN zuzuführen bzw. bei Nicht- eignung vorschriftsmäßig zu entsorgen.

Ausführung für gesamte Schmutzwassersammelleitung, nach besonderer Anordnung des AG (in Teillängen).
Menge: 15,000 m
Kostengruppe DIN 276 2018-12: 551

**3.5.20 Druckprobe Sammelleitung; DN 200**
Druckprobe der Sammelleitung (Dichtigkeitsnachweis) nach DIN EN 1610 mit dem Medium Wasser durchführen und von der Bauleitung abnehmen lassen, einschl. Vorhalten und an- schließende Entsorgung des Füllstoffes, des Abdrückgerätes, Beschaffung und Abbau des Druckmessers.

Vorzulegen ist ein Prüfprotokoll. Die Durchführung der Arbeiten darf nur durch (für Dichtigkeitsprüfungen) zugelassene Firmen erfolgen und ist drei Tage vorher beim AG anzuzeigen.
Beurkundung des Unternehmens nach RAL-GZ 961 für RAL-Gütezeichen I, R, D oder Fremdüberwachung durch den Güte- schutz Kanalbau für die betreffenden Leistungsbereiche.

Prüfprotokolle sind der Bauleitung zu übergeben.
Für die Endabnahme ist die Leitung nach dem Verfüllen zu prü- fen.
Prüfung in Teilabschnitten.
Menge: 15,000 m
Kostengruppe DIN 276 2018-12: 551

**3.5.30 TV-Inspektion (Hauptleitung); DN 200**
TV-Inspektion der Rohrleitungen (SW-Sammelleitung) nach Lei- stungsvorgaben des AG einschließlich Deformationsmessung

Gedrucktes Protokoll mit Angaben Rohrmaterial, Durchmesser, Haltungslänge, Einmessung der Zuläufe und Abzweiger, Gefälle sowie den festgestellten Mängeln, an den AN übergeben (Hal- tungsgrafik).

Bei Bilddokumentation mit Fotografien sind Datum, Bildnummer, Rohrdurchmesser, Stationierung in das Foto einzublenden.

Zu untersuchen sind neu hergstellte Entwässerungsanlagen nach Fertigstellung der Arbeiten. Ggf. erforderliche Reinigung wird nicht extra vergütet, ist einzurechnen. Untersuchung mit Color-Kamera.
Bilddokumentation mit farbigen Fotografien von Schadstellen herstellen, Fotografien werden nicht gesondert vergütet.
Für die Bilddokumentation ist von der Kanalrohruntersuchung eine Aufzeichnung auf Datenträger (CD) zu fertigen.

Vollständiges Protokoll und Datenträger in 2-facher Ausfertigung an den AG übergeben.
Eventuell vorhandene Schadstellen in den neuen Entwässer- ungskanälen sind nach Beseitigung erneut mit TV-Inspektion zu überprüfen und Bilder von den beseitigten Schadstellen anzu- fertigen. Anfallende Kosten werden nicht vergütet.
Inspektion in Teilabschnitten.
Menge: 15,000 m
Kostengruppe DIN 276 2018-12: 551

*Hinweis: DN 300*

**3.5.40 SW-Kanal reinigen; DN 300**
Entwässerungskanal/ -leitung, einschl. der Schächte vor Abnah- me / Befahrung der Anlage im Hochdruckverfahren reinigen.
Zum Leistungsumfang gehört das Vorhalten der Geräte, sowie die Lieferung des erforderlichen Spülwassers.
Diese Position wird nur 1 mal vergütet.
Erforderliche Lieferungen von Wasser für Spülungen u. a. sind durch den AN eigenständig bei  dem Versorger  zu beantragen  bzw. es sind Bauwasseranschlüsse herzustellen.

Ausführung für neu verlegte Schmutzwassersammelleitung, nach besonderer Anordnung des AG.

Material:  DN 300, Kunststoff

Anfallende Stoffe werden Eigentum des AN und sind einer Wie- derverwertung nach Wahl des AN zuzuführen bzw. bei Nicht- eignung vorschriftsmäßig zu entsorgen.

Ausführung für gesamte Schmutzwassersammelleitung, nach besonderer Anordnung des AG (in Teillängen).
Menge: 200,000 m
Kostengruppe DIN 276 2018-12: 551

**3.5.50 Druckprobe Sammelleitung; DN 300**
Druckprobe der Sammelleitung (Dichtigkeitsnachweis) nach DIN EN 1610 mit dem Medium Wasser durchführen und von der Bauleitung abnehmen lassen, einschl. Vorhalten und an- schließende Entsorgung des Füllstoffes, des Abdrückgerätes, Beschaffung und Abbau des Druckmessers.

Vorzulegen ist ein Prüfprotokoll. Die Durchführung der Arbeiten darf nur durch (für Dichtigkeitsprüfungen) zugelassene Firmen erfolgen und ist drei Tage vorher beim AG anzuzeigen.
Beurkundung des Unternehmens nach RAL-GZ 961 für RAL-Gütezeichen I, R, D oder Fremdüberwachung durch den Güte- schutz Kanalbau für die betreffenden Leistungsbereiche.

Prüfprotokolle sind der Bauleitung zu übergeben.
Für die Endabnahme ist die Leitung nach dem Verfüllen zu prü- fen.
Prüfung in Teilabschnitten.
Menge: 200,000 m
Kostengruppe DIN 276 2018-12: 551

**3.5.60 TV-Inspektion (Hauptleitung); DN 300**
TV-Inspektion der Rohrleitungen (SW-Sammelleitung) nach Lei- stungsvorgaben des AG einschließlich Deformationsmessung

Gedrucktes Protokoll mit Angaben Rohrmaterial, Durchmesser, Haltungslänge, Einmessung der Zuläufe und Abzweiger, Gefälle sowie den festgestellten Mängeln, an den AN übergeben (Hal- tungsgrafik).

Bei Bilddokumentation mit Fotografien sind Datum, Bildnummer, Rohrdurchmesser, Stationierung in das Foto einzublenden.

Zu untersuchen sind neu hergstellte Entwässerungsanlagen nach Fertigstellung der Arbeiten. Ggf. erforderliche Reinigung wird nicht extra vergütet, ist einzurechnen. Untersuchung mit Color-Kamera.
Bilddokumentation mit farbigen Fotografien von Schadstellen herstellen, Fotografien werden nicht gesondert vergütet.
Für die Bilddokumentation ist von der Kanalrohruntersuchung eine Aufzeichnung auf Datenträger (CD) zu fertigen.

Vollständiges Protokoll und Datenträger in 2-facher Ausfertigung an den AG übergeben.
Eventuell vorhandene Schadstellen in den neuen Entwässer- ungskanälen sind nach Beseitigung erneut mit TV-Inspektion zu überprüfen und Bilder von den beseitigten Schadstellen anzu- fertigen. Anfallende Kosten werden nicht vergütet.
Inspektion in Teilabschnitten.
Menge: 200,000 m
Kostengruppe DIN 276 2018-12: 551

*Hinweis: Schächte*

**3.5.70 Druckprobe für Schächte herstellen**
Druckprobe für Schächte (Dichtigkeitsnachweis) nach DIN EN 1610 durchführen und von der Bauleitung abnehmen lassen einschließlich Vorhalten und anschließende Entsorgung des Füllstoffes, des Abdrückgerätes, Beschaffung und Abbau des Druckmessers.
Das Prüfverfahren hat mit dem Medium Wasser zu erfolgen. Vorzulegen ist ein Prüfprotokoll. Die Durchführung der Arbeiten darf nur durch (für Dichtigkeitsprüfungen) zugelassene Firmen erfolgen und ist drei Tage vorher beim AG anzuzeigen.

Prüfprotokolle sind der Bauleitung zu übergeben.
Für die Endabnahme ist die Leitung nach dem Verfüllen zu prü- fen.
Menge: 5,000 Stck
Kostengruppe DIN 276 2018-12: 551

**3.5.80 TV-Inspektion (Schächte)**
TV-Inspektion der Schachtbauwerke (SW-Sammelleitung) nach Leistungsvorgaben des AG

Vollständiges Protokoll und Datenträger in 2-facher Ausfertigung an den AG übergeben.
Eventuell vorhandene Schadstellen in den neuen Entwässer- ungskanälen sind nach Beseitigung erneut mit TV-Inspektion zu überprüfen und Bilder von den beseitigten Schadstellen anzu- fertigen. Anfallende Kosten werden nicht vergütet.
Menge: 5,000 Stck
Kostengruppe DIN 276 2018-12: 551

**3.5.90 Zusätzliche Koordinierung**
*** Pauschalposition
Leitung und Einbauten (Muffen usw.) anhand der örtlichen (bau- lichen) Gegebenheiten und der Zeichnungsunterlagen (Lage- plan Schmutzwasser) in der Bauphase vor Ort einmessen in Abstimmung mit dem Auftraggeber sowie der örtlichen Bau- leitung.

Lagemäßige Aufnahme der HAL einschliesslich der Lieferung der Aufmaßskizzen mit Fotos der Einbauteile.
Erstellung der Hausanschlussskizze nach GW 128.

Die Aufmaße stellen die Basis für die Abrechnung
Menge: 1,000 psch
Kostengruppe DIN 276 2018-12: 551

#### Abschnitt 3.6 Örtliche Anlagen / Besonderheiten

**3.6.10 Überbauen vorh. Rohrleitungen**
Vorhandene Leitungen überbauen und mittels Betonzwischen- lager sichern (C 20/25 ). Incl. aller Erd-und Nebenarbeiten.
Je Stck 10 m, einschl. Geogitter + Vließ zur Lastverteilung mit 30 % Überlappung verlegen.

Die Leistungen sind durch Fotos und Aufmaß zu dokumentieren und einzumessen.
Ausführung nach Anweisung der Bauleitung.
Menge: 2,000 Stck

**3.6.20 Untertunnelung herstellen**
Untertunnelung (Länge bis 5 m) von Einfriedigungsmauern / Stützwänden / Leitungen und dergleichen mehr für Schmutz- wasserentsorgungsleitung bis DN 300 mit entsprechender Ab- fangung bis 4.00 m Tiefe herstellen, einschl. Aushub der Start- und Zielbaugrube.

Der Zwischenraum ist anschließend zu verschlämmen.

Die Untertunnelungen sind durch Fotos und Aufmaß zu doku- mentieren und einzumessen.
Ausführung nach Anweisung der Bauleitung.
Menge: 2,000 Stck

### Bereich 4 SW - Grundstücksanschlüsse

*Hinweis: Hinweis*
Die folgenden ausgeschriebenen Leistungen sind anteilig für die Herstellung der neuen Schmutzwasseranschlussleitungen zu kalkulieren.

#### Abschnitt 4.1 Abräumungsarbeiten

**4.1.10 Zäune aufnehmen, verschiedenster Art**
Zäune verschiedener Art und Höhe einschl. Tore und Funda- mentbeton aufnehmen, Wiederverwendbares Zaunmaterial säubern und zum Lagerplatz nach Unterlagen des AG fördern, abladen und dort aufstapeln, nicht verwendbares Material von der Baustelle entfernen und einer Wiederverwertung nach Wahl des AN zuführen bzw. bei Nichteignung vorschrifts- mäßig entsorgen.

Zum Leistungsumfang gehört das Verfüllen nachbleibender Baugruben. Pfostenlöcher entsprechend der sie umgebenden Fläche schließen. Materiallieferung ist einzurechnen.

Art:  Felderzaun, Maschendrahtzaun, Jägerzaun, Stabgitterzaun usw., einschl. Toranlage,
Höhe:  über 1.00 bis 2.00 m
Pfosten:  aus Stahl, Beton, Mauerwerk, Holz usw.
Pfostenabsta.:  über 1.50 bis 5.00 m
Pfosten mit Einzelfundament aus Beton,
  Durchmesser: bis 30 cm
  Tiefe: bis 80 cm

Türen und Tore mit beidseitigen Pfosten aufnehmen.

Abrechnung erfolgt nach Aufmaß.

Ausführung der Leistung bei Erfordernis in Abstimmung mit dem AG und der Bauleitung!
Menge: 10,000 m

**4.1.20 Zäune wieder herstellen**
Zäune verschiedener Art und Größe nach Abschluss der Bau- arbeiten wieder errichten in Anpassung an die neu geplante Baumaßnahme, einschl. Pfosten- oder Streifenfundamente nach statischem Erfordernis.
Zaun mit den vom AN aufgenommenen wiederverwendbaren Stoffen wiederherstellen. Erdarbeiten werden nicht gesondert berechnet.
Zaun lagert auf dem Lagerplatz nach Unterlagen des AG, Baugrubenverfüllung. Abgängiges Material von Aufnahme ist zu ersetzen.
Überschüssiger Boden geht in Eigentum des AN über und wird beseitigt.

Art:  Felderzaun, Maschendrahtzaun, Jägerzaun, Stabgitterzaun usw., einschl. Toranlage,
Höhe:  über 1.00 bis 2.00 m
Pfosten:  aus Stahl, Beton, Mauerwerk, Holz usw.
Pfostenabsta.:  über 1.50 bis 5.00 m
Pfosten mit Einzelfundament aus Beton C 12/15,
  Durchmesser:  bis 30 cm
  Tiefe:  bis 80 cm

Zaun enthält Tore mit beidseitigen Pfosten.
Menge: 10,000 m

**4.1.30 Unrat, nicht wiederverwendbare Materialien**
Unrat, nicht wiederverwendbare Materialien wie z.B. Metalteile, Betonbruch, Steine, Kunststoff, Rohrmaterialien, (unbrauch- bar) freilegen, aufnehmen, sortieren.
Gut von der Baustelle entfernen und einer Wiederverwertung nach Wahl des AN zuführen bzw. bei Nichteignung vorschrifts- mäßig entsorgen.
Abgerechnet wird nach Aufmass fester Masse.
Menge: 4,000 m³

**4.1.40 Fundamente abbrechen / entsorgen**
Fundamentsockel, Treppen-, Stufen-, Fahnenmast-, Lampen- bzw. Werbeschildfundamente im Bereich der Baumaßnahme einschl. Fundamentbeton aufnehmen und fachgerecht entsor- gen.

Material aus Beton ca. 1.50 x 2.00 x 1.00 m abbrechen. Das anfallende Material  einer Wiederverwertung nach Wahl des AN zuführen bzw. bei Nichteignung vorschriftsmäßig entsorgen.
Die Abbruchgruben sind mit verdichtungsfähigem Boden zu verfüllen und zu verdichten.
Verdichtungsfähigen Boden liefern ist einzukalkulieren.
In die Position sind alle erforderlichen Materialien und Neben- leistungen einzurechnen. Abrechnung erfolgt nach Aufmass.

Ausführung der Leistung bei Erfordernis in Abstimmung mit AG und Bauleitung!
Menge: 4,000 m³

#### Abschnitt 4.2 Abbrucharbeiten

*Hinweis: Demontage und Entsorgung von Schmutzwasserentsorgungsleitungen*
Demontage und Entsorgung ausser Betrieb genommener Lei- tungsabschnitte. Trennung der Leitungsabschnitte und Kürzung auf die für den Abtransport erforderliche Länge sind einzurech- nen.
Abbruchmaterial geht in Eigentum des AN über und ist fach- gerecht zu entsorgen.

**4.2.10 Trennungen bis DN 150**
Trennungen der einzubindenen Leitungen. B, AZ, ET, PE bis DN 150.
Trennung nach Wahl des AN, Ausführung muss für den Über- gang an das neu zu verlegende Rohrsystem geeignet sein.
Menge: 30,000 Stck

**4.2.20 Anschlussleitung bis DN 150 ausbauen / beseitigen**
Entwässerungsrohrleitung (SW-Anschlussleitung) im Zuge des Baugeschehens aufnehmen und entsorgen.
Erdarbeiten in der Leitungszone in Boden der Klassen 3 bis 5 ausführen.
Das Ausbauen von Schächten wird gesondert vergütet.

Einzurechnen sind alle erforderlichen Leistungen wie:
Erdarbeiten, Rohrmaterial, Formstücke, Verbindungselemente, sowie Erschwernisse durch andere Medien und Anlagen.

Dimmesion:  bis DN 150
Material:  Steinzeug, Beton, Kunststoff, Ton
Ausbautiefe:  bis UK Rohr bzw. UK Auflager
  über 0.50 bis 5.50 m
Sämtliche Stoffe und Aushub  einer Wiederverwertung nach Wahl des AN zuführen bzw. bei Nichteignung vorschriftsmäßig entsorgen.
in Teillängen,

Das System ist ordnungsgemäß zu verschließen und bei Erf- ordernis ist bis zur Umbindung mittels Pumpanlage (gesteuerte Schaltung) überzupumpen und so lange in Betrieb zu halten, bis der neue Anschluss an den erneuerten Schacht/Leitung vorgenommen ist. Dies gilt auch für Baustillstandszeiten.
Menge: 200,000 m

#### Abschnitt 4.3 Mineralbodenarbeiten

*Hinweis: Hinweis*
Die ausgeschriebenen Leistungen der Mineralbodenarbeiten beinhalten einen prozentualen Anteil Handschachtung von 100%.

**4.3.10 Baugrube für GA-Schacht / Einbindung herstellen**
Baugrube für den Bau geplanter Grundstücksanschlussschä- chte und Einbindungen der Schmutzwasserleitung mit Verbau gemäß DIN EN 1610 herstellen und unterhalten. Mehraushub für die Anbindung der Zu- und Abläufe sind einzurechnen.

Bodenklasse nach DIN 18300: 3 - 5

Tiefen:  bis 3.25 m unter Oberkante Gelände bzw. Straßenplanum
Art:  Grundstücksanschlussschacht / Einbindung
Durchmesser:  DN 400

Aushuberdstoff wird zum Verfüllen nicht verwendet.

Boden profilgerecht abtragen, laden, fördern zur Lagerfläche transportieren und zur Wiederverwendung in Haufwerken (bis 500 m³) abladen und lagern.
max. Transportentfernung 500m,
Anlegen von Haufwerken gemäß Haufwerkszuordnung (siehe Gewerk 02) mit je 500 m³ Volumen zur Deklarationsanalytik.

Lagenweise Baugrubenwiederverfüllung einschl. Herstellen einer tragfähigen baugrubensohle mit frei Einbaustelle gelie- ferten, verdichtungsfähigen und steinfreien Füllboden, einschl. der Baugrubenverdichtung Dpr= 97%. (Erdstofflieferung wird in einer gesonderten Position vergütet). Nach Versetzen der Schächte ist der Boden unter gleichzeitiger Entfernung des Verbaues in Lagen von 30 cm zu verfüllen und gut zu ver- dichten. Bei Gefährdung angrenzender Gebäude durch die Verdichtung sind Lagen kleiner 30 cm einzubauen und mit kleinerem Verdichtungsgerät zu verdichten. Die Verdichtung hat gleichmäßig zu erfolgen.

Die Schachtbettungbettung ist nach der ZTVE-StB 94/97 auszubilden, so dass keine unzulässigen Längsbiegungen sowie punkt- und linienförmige Auflagerungen auftreten.
Vor dem Versetzen der Schächte ist eine 15 cm dicke Sau- berkeitsschicht aus Splitt 2/8 bzw. Kiessand (Korngröße 0 / 5; steinfrei, Größtkorn < 20 mm) einzubauen.
Mehreinbau im Bereich der Formteile und Arbeitsräume für Rohrverbindungen ist einzurechenen.

Behinderung durch vorh. Ver- und Entsorgungsleitungen (längs und quer), wie auch Kabel und  Verbau (soweit erfor- derlich) sind in den Einheitspreis mit einzurechnen.

Die Abrechnung dieser Position erfolgt pro Stück.
Menge: 23,000 Stck

**4.3.20 Rohrgraben DN 150 herstellen / verfüllen; T bis 3.25 m**
Rohrgraben für den Bau der SW-Anschlussleitung, einschl. Kopflöcher für Abzweiger / GA-Leitung, mit "beidseitigem Ver- bau" gemäß DIN EN 1610, haltungsweise herstellen und unter- halten (in Teillängen).

Mehraushub für Baugruben für die Rohrgrabenverbreiterungen der Anbindung der Hausanschlussleitungen sind einzurechnen.

Bodenklasse nach DIN 18300: 3 - 5

Verlegetiefen:  bis 3.25 m unter Straßenplanum
(Die Grabentiefe wird berechnet ab UK Straßenaufbruch bis
UK Kiesauflager der Rohrleitung.)

Breite der Grabensohle:
gemäß DIN EN 1610 für Rohrnennweiten bis DN 150

Aushuberdstoff wird zum Verfüllen nicht verwendet.

Boden profilgerecht abtragen, laden, fördern zur Lagerfläche transportieren und zur Wiederverwendung in Haufwerken (bis 500 m³) abladen und lagern.
max. Transportentfernung 500m,
Anlegen von Haufwerken gemäß Haufwerkszuordnung (siehe Gewerk 021) mit je 500 m³ Volumen zur Deklarationsanalytik.

Die Rohrgrabensohle ist im angegebenen Gefälle genau ein- zutafeln, auszugleichen und abzustampfen.

Lagenweise Rohrgrabenwiederverfüllung (gemäß DIN EN 1610) einschl. Herstellen des Rohrbettes mit frei Einbaustelle geliefer- ten, verdichtungsfähigen und steinfreien Füllboden, einschl. der Rohrgrabenverdichtung Dpr= 100 %. (Erdstoff lieferung wird in einer gesonderten Position vergütet). Nach Verlegen der Rohre ist der Boden unter gleichzeitiger Entfernung des Verbaues in Lagen von 30 cm zu verfüllen und gut zu verdichten. Bei Gefährdung angrenzender Gebäude durch die Verdichtung sind Lagen kleiner 30 cm einzu- bauen und mit kleinerem Verdich- tungsgerät zu verdichten. Ab 50 cm über Rohrscheitel ist die Verdichtung maschinell durchzuführen. Die Verdichtung hat gleichmäßig zu erfolgen von der Grabenwand zur Rohrmitte hin.

Die Rohrbettung ist nach der ZTVE-StB 94/97 und DIN EN 1610 auszubilden, so dass keine unzulässigen Längsbiegungen sowie punkt- und linienförmige Auflagerungen auftreten.
Vor dem Einlegen der Rohrleitung ist eine Sauberkeitsschicht aus Bettungssand 0/4 einzubauen. Mehreinbau im Bereich der Schächte, Formteile und Arbeitsräume für Rohrverbindungen ist einzurechenen. Die Einbettung der Leitung bis etwa 30 cm über dem Rohrscheitel geschieht durch weitere Schüttlagen. Bettung gemäß Typ 1 90° nach DIN EN 1610 (Erdstofflieferung wird in einer gesonderten Position vergütet).

Abgerechnet wird nach der Länge der Leitungsgräben, gemes- sen wird in der Achse der Leitung, von Hinterkante Grund- stücksanschluss bis Achse Hauptkanal.

Behinderung durch vorh. Ver- und Entsorgungsleitungen, wie auch Kabel und  Verbau (soweit erforderlich) sind in den Einheitspreis mit einzurechnen.
Menge: 170,000 m

**4.3.30 Bodenaustausch lokal / Abtrag**
Vorhandenen unbrauchbaren (humosen bzw. nicht verdich- tungsfähigen) Boden im Bereich der Baumaßnahme unter OK Planum (bis 0.30 m dick) lösen, laden und abfahren.
Ansatz ca. 80% Planum Trasse Schmutzwasserentsorgung

Boden aufnehmen  und einer Wiederverwertung nach Wahl des AN zuführen bzw. bei Nichteignung vorschriftsmäßig entsor-gen.
Boden profilgerecht abtragen, laden, fördern zur Lagerfläche transportieren und zur Wiederverwendung in Haufwerken (bis 500 m³) abladen und lagern.
max. Transportentfernung 500m,
Anlegen von Haufwerken gemäß Haufwerkszuordnung (siehe Gewerk 02) mit je 500 m³ Volumen zur Deklarationsanalytik.

Abgerechnet wird nach Auftragsprofilen.
Menge: 30,000 m³

**4.3.40 Bodenaustausch lokal / Einbau**
Sauberkeitsschicht als Bodenaustausch liefern, lagenweise 0.15 m dick in Auftragsflächen profilgerecht einbauen und intensiv verdichten, seitliche Abböschungen mit Neigung 1:1.5, Verdich- tungsgrad DPr mind. 103 %, Verformungsmodul auf OK Sau- berkeitsschicht Ev2 mind. 45 MPa, Ebenheit auf der Oberkante der FSS +/- 2 cm je 4 m Länge

Material:  Kies - Sand  - Gemisch
  (Gruppe GW nach DIN 18196 mit 40% gebro- chnen Anteilen gem. ZTV-SoB 04/07)
  klassifizierte Frostschutzschicht

Körnung:  0/45

Einbauhöhe:  bis 0.30 m

Bereich:  Bodenverbesserung im Bereich der Leitungs- trasse Schmutzwasserentsorgung
  (Ansatz ca. 80%)

Die erforderliche Verdichtung Ev2 mind. 45 MPa ist mit Last- plattenversuch (dynamisch) auf OK Sauberkeitsschicht nachzu- weisen.

Abgerechnet wird nach Auftragsprofilen.
Menge: 30,000 m³

**4.3.50 Hindernisse im Boden aufnehmen**
Hindernisse im Boden aufnehmen. Das Abbruchmaterial wird Eigentum des AN, ist von der Baustelle zu entfernen und einer Wiederverwertung nach Wahl des AN zuzuführen bzw. bei Nichteignung vorschriftsmäßig zu entsorgen.

Arten der Hindernisse
Mauerwerk / Beton / Fundamentreste /
Größere Findlinge DU 10 - 60 cm bis 0.5 m³ Rauminhalt
Menge: 3,000 m³

**4.3.60 Bettungssand / Rohrumhüllungsmaterial liefern**
Nichtbindigen, verdichtungsfähigen, steinfreien Bettungssand gemäß Typ 1 nach DIN EN 1610 für SW-Anschlussleitungen frei Verwendungsstelle liefern. Zur Herstellung einer Sohle gemäß gültigen Vorschrift (DIN EN 1610) sowie zur Umman- telung der Rohre bis 30 cm über Rohrscheitel.
Menge: 70,000 m³

**4.3.70 Boden für Baugruben- und Rohrgrabenverfüllung liefern**
Boden für Baugruben- und Rohrgrabenverfüllung Tiefe bis 3.25 m, nichtbindigen, verdichtungsfähigen, steinfreien Füllboden, zum Einbau in die Baugruben der geplanten Einbindung und Rohrgräben, einschl. der Kopflöcher, Boden frei Baustelle lie- fern, anfahren und direkt an der Einbaustelle abladen, verteilen und lagenweise verdichten.

Bei der Verfüllung und Verdichtung sind die Hinweise und Be- dingungen des Baugrundgutachten zu berücksichtigen und ein- zukalkulieren.

Baugrube  Länge:  bis 1.00 m
  Breite:  bis 1.00 m
  Tiefe:  bis 3.25 m

Rohrgrabenbreite nach DIN EN 1610
Rohrgrabentiefe bis 3.25 m

Material:  Kies - Sand  - Gemisch
  (Gruppe GW nach DIN 18196 mit 40 % ge- brochnen Anteilen gem. ZTV-SoB 20)
  klassifizierte Frostschutzschicht

Körnung:  0/45

Verdichtung:  gem. ZTVE Pkt. 9.5

Bereich:  Baugruben SW-Anschlussleitung,
  Rohrtrasse SW-Anschlussleitung

Abgerechnet wird nach mittler Rohrgrabentiefe abzügl. durch Rohrleitung, Bettungssand und Oberflächenaufbau verdrängten Bodens
Menge: 450,000 m³

**4.3.80 Zusätzliche Verdichtung**
Zulageposition - als Handverdichtung im Bereich der Leitungs- trasse bei Verfüllung des Rohrgrabens der Schmutzwasserent- sorgungsleitungen.
Leitungen bis DN 150
Menge: 170,000 m

**4.3.90 Beton (als Auflager) liefern / einbauen**
Beton C 20/25 liefern und im Bereich von gefährdeten Rohr- leitungsabschnitten (auch Versorgungsleitungen), bzw. als Auf- ständerung nach Anweisung der örtlichen Bauleitung einbauen.
Wiege- und / oder Lieferscheine sind als Entsorgungs- bzw. Gütenachweis auch zur Mengenkontrolle dem Aufmaß beizu- fügen.
Menge: 6,000 m³

#### Abschnitt 4.4 Schmutzwasserentsorgung - Anschlussleitung

*Hinweis: Hinweise zur Materiallieferung und Prüfzeichen*
Alle Leistungen umfassen auch die Lieferung der dazugehör- enden Stoffe und Bauteile einschl. Abladen und Lagern auf der Baustelle, wenn in der Leistungsbeschreibung nichts anderes vorgeschrieben ist.

Die verwendeten Rohre, Formstücke und Rohrverbindungen müssen genormt sein bzw. das Prüfzeichen des Institutes für Bautechnik Berlin aufweisen.
Für Importerzeugnisse ist die deutsche Zulassung erforderlich.

Die Ausführung der Normschächte und Absturzbauwerke hat gemäß ATV 241 (Bauwerke der Ortsentwässerung), DIN 19549 (Allgemeine Forderungen Schächte) und DIN 4034 (Maße, Technische Lieferbedingungen) zu erfolgen.

Statischer Nachweis für Schachtbauwerk und Rohre in geprüfter Form übergeben.

*Hinweis: Es werden 23 Hausanschlüsse angebunden.*
davon:
- 23 Stck. mit Freigefälleleitung
- 8 Stck. Grundstücksanschlussschächte DN 400 gesetzt
  (der genaue Einbau der GA-Schächte wird vor Ort durch die Bauleitung und den Versorger bestimmt)

*Hinweis: Abrechnungshinweis*
Die Aufmaßskizzen sind pro Hausanschluss mit allen relevanten Positionen aufzustellen, um eine eindeutige Kostenzuordnung zu erreichen.

*Hinweis: Rohre*

**4.4.10 Warnband liefern / verlegen**
Trassenwarnband aus Kunststoff 80 mm breit, Farbe braun, mit der Aufschrift "Achtung Abwasserrohrleitung" mit eingear-beiteten Edelstahldrähten liefern und 30 cm über Rohrschei- tel verlegen, einschl. Materiallieferung.
Menge: 170,000 m

**4.4.20 PP; DN 150 liefern / verlegen**
Schmutzwasserkanalrohr als dreischichtiges, vollwandiges Kanalrohr aus mineralstoffverstärktem Polypropylen (PP-ML);  halogen- und bleifrei, mit angeformter Steckmuffe POLO-TC (TOP-CONNECT) Muffensystem mit fest eingelegtem Haltering aus PP-COMPOUND in der Farbe zinkgelb, sowie einem werk- seitig eingelegten, herausnehmbaren und reinigbaren Lippen- dichtring, System BL nach EN 681-1;
mittlerer Längenausdehnungskoeffizient: 0,04 mm/mK;
Rohrrauhigkeit: 0,01 mm;
geprüfte Abriebfestigkeit: 0,08 mm bei 200.000 Lastspielen nach Darmstädter Verfahren;
Dichtheit gegen hydrostatischen Druck von Außen bis 10 m Wassersäule, geeignet für den Einsatz in Wasserschutzzone II und III;
geprüft nach ATV-DVWK-A 142 2002-11 bis 5bar;
Nachweis der Wurzelfestigkeit nach DIN 4060_2016;

Farbe Deckschicht: opalweiß;

E-Modul (1N/mm² = 1 MPa):  Langzeit: > 850 MPa;
  Kurzzeit: > 3.200 MPa;

Rohrsteifigkeit SN 16 nach DIN EN ISO 9969, mit einseitig angeformter Steckmuffe einschließlich fest eingelegtem rotem Stützring

liefern und gemäß der DIN EN 1610 unter Verwendung aller möglichen Baustoffe für die Leitungszone gemäß der DIN EN 1610 sowie der Verlegeanleitung des Herstellers höhen- und fluchtgerecht in vorhandene Gräben verlegen.

Material:
Vollwandkanalrohr SN16 aus PP oder gleichwertiger Art
mit angeformter Steckmuffe und den dazugehörigen Dicht- ringen.

Nennweite:  DN 150
Baulänge:  6.00 / 3.00 / 1.00 m
Verlegetiefe:  bis 3.25 m

Aufmaß-Abrechnung:
Die Formstücke werden als Zulage zu den Rohrpositionen abgerechnet. Bei Rohrbogen wird die Länge in der Bogenachse gemessen. Verschnitt, Dichtringe, Gleitmittel, Reiniger und Kleber sind im Einzelpreis dieser Position einkalkuliert.

Hersteller/System:  POLOPLAST/POLO-ECO plus Premium 16
  (oder gleichwertiger Art)

gew. Fabrikat: '....................................................'
Menge: 170,000 m

*Hinweis: Formstücke*

**4.4.30 Muffenstück - Formstück; DN 150**
Überschiebemuffe aus Polypropylen nach DIN EN 1852, mit fest eingelegtem Dichtringen liefern und verlegen.

Formstück für die fachgerechte Verbindung liefern und gemäß der DIN EN 1610 (unter Verwendung aller möglichen Baustoffe für die Leitungszone gemäß der DIN EN 1610) sowie der Verlegeanleitung des Herstellers verlegen, als Zulage.

Vergütet wird die Materiellieferung und der Mehraufwand für den Einbau des Formstückes.

Formstück:  Doppelmuffe
Typ:  PP
  oder gleichwertiger Art

Durchgangsrohr:  DN 150
Material:  Polypropylen (PP)

Hersteller/System:  POLOPLAST/POLO-ECO plus Premium 16
Fabrikat:  Überschiebemuffef DN 150
  (oder gleichwertiger Art)

gew. Fabrikat: '....................................................'
Menge: 46,000 Stck

**4.4.40 Bogen - Formstück; DN 150**
Bogen aus Polypropylen nach DIN EN 1852, mit angeformter Steckmuffe und fest eingelegtem Dichtring liefern und verlegen.

Formstück für die fachgerechte Verbindung liefern und gemäß der DIN EN 1610 (unter Verwendung aller möglichen Baustoffe für die Leitungszone gemäß der DIN EN 1610) sowie der Verlegeanleitung des Herstellers verlegen, als Zulage.

Vergütet wird die Materiellieferung und der Mehraufwand für den Einbau des Formstückes.

Formstück:  Bogen
Typ:  PP-Bogen)
  oder gleichwertiger Art

Durchgangsrohr:  DN 150
Material:  Polypropylen (PP)
Grad:  7.5°, 15°, 30°, 45°

Hersteller/System:  POLOPLAST/POLO-ECO plus Premium 16
Fabrikat:  PP-Bogen DN 150
  (oder gleichwertiger Art)

gew. Fabrikat: '....................................................'
Menge: 70,000 Stck

**4.4.50 Rohrkupplung - Formstück; DN 150**
VPC-Rohrkupplung zur variablen, stufenlosen Verbindung von Abwasserrohren der gleichen Nennweite, aus unterschiedlichen bzw. gleichen Werkstoffen mit vollwandiger, geschäumter, ge- rippter, gekammerter oder gewellter Wandung in beliebiger Kombination,

bestehend aus:
Dichtungskörper nach DIN EN 681-1 mit mehrfachem Doppel- dichtprofil und mittig umklappbarem Rohranschlag, Fixier- und Zentrierkorb aus bruchstabilem, hochschlagfesten Polyamid mit beidseitig integriertem Bandführungskanal sowie zwei Spann- bändern aus nicht rostenden Stahl mit jeweiliger Gegen- bandeinlage, Funktionsprüfung nach DIN 4060, nachgewiesene Dichtigkeit bis 2.5 bar Prüfdruck als Wasserinnendruck

Formstück für die fachgerechte Anbindung liefern und gemäß der DIN EN 1610 (unter Verwendung aller möglichen Baustoffe für die Leitungszone gemäß der DIN EN 1610) sowie der Verle- geanleitung des Herstellers verlegen, als Zulage.

Vergütet wird die Materiellieferung und der Mehraufwand für den Einbau des Formstückes.

Formstück:  Rohrkupplung
Typ:  VPC 150
  oder gleichwertiger Art

Spannbereich:  160 bis 192 mm

Hersteller:  Funke Kunststoff GmbH
Fabrikat:  VPC-Rohrkupplung
  (oder gleichwertiger Art)

gew. Fabrikat: '....................................................'
Menge: 23,000 Stck

**4.4.60 Verschlußteller - Formstück; DN 150**
Formstück liefern und am Abzweig (1) und später am Schacht (2) einbauen.

Vergütet wird die Materiallieferung und der Mehraufwand für den Einbau des Formstückes.

Formstück:  Verschlussteller
Durchgangsrohr:  DN 150
Material:  PVC-U, Kunststoff
Menge: 23,000 Stck

**4.4.70 Verschlußteller DN 150 abbauen**
Verschlußteller DN 150 zuvor am Abzweig gesetzt, aufnehmen.
Menge: 23,000 Stck
Kostengruppe DIN 276 2018-12: 551

*Hinweis: Anschlüsse / Einbindungen*

**4.4.80 Anschluss an Leitung / Schacht herstellen (Öffnung vorhanden)**
Rohrleitung an Sammelleitung (Abzweig) und GA-Schacht an- schliessen, Anschluß dichten. Vergütet wird der Mehraufwand für das Herstellen des Anschlußes (einschl. eventueller Pass-Stücken) gegenüber der bis zur Innenfläche der Sammelrohr- leitung / des Schachtes durchgemessenen Rohrleitung.

Nennweite der Anschlussleitung: DN150
Material der Anschlussleitung: PP
Nennweite der Sammelleitung: bis DN 300
Material der Sammelleitung: PP
Material GA-Schacht:  PP / DN 400

Öffnung für Rohranschluss ist vorhanden.

Das Anschlußrohr ist mittels Formstück an den Kanal / Schacht anzuschließen. Das Formstück (Abzweig / Sattelstück / Gelenk- stück) ist Bestandteil der Hauptleitung bzw. des Schachtes.
Menge: 46,000 Stck

**4.4.90 Absturz-Ablaufleitung herstellen**
Absturz in Schmutzwasserablaufleitung
Höhensprung:  0.5 bis 2.5 m
Rohr:  DN 150 PP
(Bei tief liegendem SW-Hauptkanal auf kurzer Strecke Absturz / Verfall erforderlich.)

Material:  Bögen-45° (4 Stck.)
  Paßstücke (gerades, gepaßtes Rohr, bis 3 St.)
  Verbindungselemente Muffe / angepaßte Man- schette, gesicherte Verbindung /  Dichtheit

Statik-Erfordernis:
Widerlager/ Aufständerung zum umliegendem Erdreich sowie Rohrsockel in  Beton C 20/25 herstellen. Incl. aller Erd-, Schal-ungs-, Montage- und Nebenarbeiten.
Menge: 5,000 Stck
Kostengruppe DIN 276 2018-12: 551

*Hinweis: Schächte*

**4.4.100 Revisionsschacht DN 400 liefern / einbauen**
Revisionsschacht für die Abwassertechnik aus Fertigteilen ein- schließlich verschließbarem Schachtdeckel und Dichtmanschet- te für Anschlußleitungen DN 150 PP liefern und montieren.
(Schachtabdeckung: Klasse D 400 ist einzurechnen)

Tiefe:  bis 2.00 m

Die Schächte sind generell mit einer Auftriebssicherung zu ver- sehen.

Kontrollschacht (Inspektionsöffnung), rund, DN 400, aus Kunst-stofffertigteilen gemäß DIN EN 476 mit Zulassung DIBt und statischen Nachweis zu Verkehrs-, Boden- und Grundwasser- last sowie Auftriebsnachweis. Schacht ohne Steigeinrichtung

Schachtboden bestehend aus PP, Farbe: kupferbraun, das Bau- teil ist mit statisch notwendiger Verrippung versehen und Kabel- schutzradien von min. 5 mm am Übergang von der Anschluss- muffe zum senkrechten Steigrohr.

Typ: Mit gerade (180°) durchlaufendem Gerinne und zwei zusätzlichen. Zuläufe unter 45°. Berme bis Rohrscheitel hoch- gezogen.

Anschlussdimensionen:  DN 150 (PP)

Steigrohr DN 400 glattwandig; Farbe: schwarz, Baulänge ent- sprechend der Schachttiefe bzw. Planungsunterlagen Steig- rohr mit umlaufender Nut zur Aufnahme einer Manschettendich- tung mit Einrastelementen (Easy) sowie Fasen an den Rohren- den

Abdeckungen
Teleskopabdeckung Belastungsklasse D 400 (40 to.) Manschet- te (PP) mit Rastelementen als fest fixierbare Verbindung zum Steigrohr (System: Easy)
mit Lüftung und Schmutzfänger, Deckel verschraubt

gew. Fabrikat: '...................................................'
Menge: 8,000 Stck

**4.4.110 Schachtabdeckung auf Höhe bringen**
Schachtabdeckung im Zuge der Oberflächenherstellung der jeweils neuen bzw. endgültigen Fahrbahnhöhe anpassen.
Einzurechnen ist die Lieferung aller erforderlichen Materialien wie z.B. Keile, Mörtel, Dichtungsmittel, Fugenverguß.
Diese Position wird je Schacht nur einmal abgerechnet.
Menge: 8,000 Stck

#### Abschnitt 4.5 Prüfungen / Dokumentation

**4.5.10 Anschlussleitung reinigen**
Entwässerungskanal/ -leitung, einschl. der Schächte vor Abnah- me / Befahrung der Anlage im Hochdruckverfahren reinigen.
Zum Leistungsumfang gehört das Vorhalten der Geräte, sowie die Lieferung des erforderlichen Spülwassers.
Diese Position wird nur 1 mal vergütet.
Erforderliche Lieferungen von Wasser für Spülungen u.a. sind durch den AN eigenständig bei dem Versorger zu beantragen bzw. es sind Bauwasseranschlüsse herzustellen.

Ausführung für neu verlegte Grundstücksanschlussleitungen, nach besonderer Anordnung des AG.

Material:  bis DN 150, Kunststoff

Anfallende Stoffe werden Eigentum des AN und sind einer Wiederverwertung nach Wahl des AN zuzuführen bzw. bei Nichteignung vorschriftsmäßig zu entsorgen.

Ausführung in Teilabschnitten.
Menge: 170,000 m
Kostengruppe DIN 276 2018-12: 551

**4.5.20 Druckprobe für Anschlussschächte herstellen**
Druckprobe für Anschlussschächte (Dichtigkeitsnachweis) nach DIN EN 1610 durchführen und von der Bauleitung abnehmen lassen einschl. Vorhalten und anschließende Entsorgung des Füllstoffes, des Abdrückgerätes, Beschaffung und Abbau des Druckmessers.
Das Prüfverfahren hat mit dem Medium Wasser zu erfolgen. Vorzulegen ist ein Prüfprotokoll. Die Durchführung der Arbeiten darf nur durch (für Dichtigkeitsprüfungen) zugelassene Firmen erfolgen und ist drei Tage vorher beim AG anzuzeigen.

Prüfprotokolle sind der Bauleitung zu übergeben.
Für die Endabnahme ist die Leitung nach dem Verfüllen zu prü- fen.
Menge: 8,000 Stck

**4.5.30 Druckprobe für Anschlussleitung herstellen**
Druckprobe der Ansschlussleitung (Dichtigkeitsnachweis) nach DIN EN 1610 mit dem Medium Wasser durchführen und von der Bauleitung abnehmen lassen, einschl. Vorhalten und an- schließende Entsorgung des Füllstoffes, des Abdrückgerätes, Beschaffung und Abbau des Druckmessers.

Vorzulegen ist ein Prüfprotokoll. Die Durchführung der Arbeiten darf nur durch (für Dichtigkeitsprüfungen) zugelassene Firmen erfolgen und ist drei Tage vorher beim AG anzuzeigen.
Beurkundung des Unternehmens nach RAL-GZ 961 für RAL-Gütezeichen I, R, D oder Fremdüberwachung durch den Güte- schutz Kanalbau für die betreffenden Leistungsbereiche.

Prüfprotokolle sind der Bauleitung zu übergeben.
Für die Endabnahme ist die Leitung nach dem Verfüllen zu prü- fen.
Prüfung in Teilabschnitten.
Menge: 170,000 m

**4.5.40 TV-Inspektion (Anschlussschächte)**
TV-Inspektion der Schachtbauwerke (SW-Anschlussschächte) nach Leistungsvorgaben des AG

Vollständiges Protokoll und Datenträger in 2-facher Ausfertigung an den AG übergeben.
Eventuell vorhandene Schadstellen in den neuen Entwässer- ungskanälen sind nach Beseitigung erneut mit TV-Inspektion zu überprüfen und Bilder von den beseitigten Schadstellen anzu- fertigen. Anfallende Kosten werden nicht vergütet.
Menge: 8,000 Stck

**4.5.50 TV-Inspektion (Anschlussleitung)**
TV-Inspektion der Rohrleitungen (SW-Anschlussleitung) nach Leistungsvorgaben des AG einschließlich Deformationsmes- sung

Gedrucktes Protokoll mit Angaben Rohrmaterial, Durchmesser, Haltungslänge, Einmessung der Zuläufe und Abzweiger, Gefälle sowie den festgestellten Mängeln, an den AN übergeben (Hal- tungsgrafik).

Bei Bilddokumentation mit Fotografien sind Datum, Bildnummer, Rohrdurchmesser, Stationierung in das Foto einzublenden.

Zu untersuchen sind neu hergstellte Entwässerungsanlagen nach Fertigstellung der Arbeiten. Ggf. erforderliche Reinigung wird nicht extra vergütet, ist einzurechnen. Untersuchung mit Color-Kamera.
Bilddokumentation mit farbigen Fotografien von Schadstellen herstellen, Fotografien werden nicht gesondert vergütet.
Für die Bilddokumentation ist von der Kanalrohruntersuchung eine Aufzeichnung auf Datenträger (USB-Stick) zu fertigen.

Vollständiges Protokoll und Datenträger in 2-facher Ausfertigung an den AG übergeben.
Eventuell vorhandene Schadstellen in den neuen Entwässer- ungskanälen sind nach Beseitigung erneut mit TV-Inspektion zu überprüfen und Bilder von den beseitigten Schadstellen anzu- fertigen. Anfallende Kosten werden nicht vergütet.
Inspektion in Teilabschnitten.
Menge: 170,000 m

#### Abschnitt 4.6 Örtliche Anlagen / Besonderheiten

**4.6.10 Untertunnelung herstellen**
Untertunnelung (Länge bis 5 m) von Einfriedigungsmauern / Hecken / Stützwänden / Leitungen und dergleichen mehr für SW-Anschlussleitungen bis DN 150 mit entsprechender Abfang- ung bis 3.00 m Tiefe herstellen, einschl. Aushub der Start- und Zielbaugrube.

Der Zwischenraum ist anschließend zu verschlämmen.

Die Untertunnelungen sind durch Fotos und Aufmaß zu doku- mentieren und einzumessen.
Ausführung nach Anweisung der Bauleitung.
Menge: 23,000 Stck

**4.6.20 Wanddurchführung / Kernbohrung**
Entwässerungsleitung bis DN 150 durch Gebäudemauer / Stütz- mauer mittels Kernbohrung einschl. Aushub der Start- und Zielbaugrube durchführen.
Der Zwischenraum ist anschließend dauerhaft mit geeignetem und zugelassenem Material zu verschlämmen.

Komplettleistung incl. Materiallieferung, aller Erd- und Neben- arbeiten.,

Mauerdicke:  bis 70 cm
Mauermaterial:  Feldsteine, Kalksandstein, Beton, Stahlbeton
  usw.
Menge: 1,000 Stck

**4.6.30 Hauspumpwerk - komplett - liefern / installieren**
Hauspumpwerk komplett liefern, aufstellen, montieren und in- stallieren incl. notwendiger Materiallieferungen und Erdarbeiten.

bestehend aus

Abwassertauchmotorpumpe für die Förderung von ungerei- nigtem häuslichen Abwasser in explosionsgeschützter Ausführ- ung als gusseiserne Tauchmotorpumpe mit Mehrschaufelrad, vorgeschaltetem außenliegendem Schneidkopf und Schneidring aus gehärtetem Chromstahl und druckwasserdichtem Tauch- motor mit Wicklung in Isolationsklasse F.

Tauchmotor in Blockbauweise mit eingebundenen Thermofüh- lern, die auch bei Totalblockierung den Motor vor Schäden schützen.

Wellenabdichtung
Zwei voneinander unabhängig wirkende Gleitringdichtungen in Tandemausführung aus Hartmetall / Hartmetall und Graphit / Hartmetall.

Trockenlaufsicher - Die Pumpe kann im gesamten Kenn- linienbereich gefahren werden, ohne den Motor zu überlasten!

Förderstrom Q:0-4,8 l/s
Förderhöhe Hman: 32,0 - 2,0 m
Nennleistung: 2,4 kW
Nennstrom: 5,3 A
Nennspannung:400V/50Hz
Nenndrehzahl: 2705 1/min
Startart:  Direkt
Schutzart: IP 58 EEx dll BT4
Prüfzeichen: Z-53.2-308
Prüf-Nr.  : INERIS 00ATEX0036 X
Druckanschluss: DN 1 1/2"
Gewicht:  31 kg
Fabrikat:  FLYGT
Typ:  MH 3068-210
10 m druckwasserdichter elektrischer Anschlussleitung.

Druckanschlusseinheit aus Edelstahl
R 1 1/2“ für MH 3068 (Ausführung 1.4301/1.4541)
bestehend aus:
Druckanschluss R 1 1/2“ (1.4301/1.4541)
Gleitklaue R 1 1 1/2“ (GG Pulverbeschichtet) mit Dichtring (NBR) und 2m angebauter Kette (1.4401/1.4404) mit Schä- kel

COMPIT PE Kunststoffschacht
mit korrosionsbeständigen EinbautenEPST für den Einbau von 1 Pumpe

Anschlussfertiger auftriebssicherer Kunststoffschacht aus hoch- wertigem Polyethylen PE.

Einsetzbar bis Belastungsklasse B - 125 kN bei Verwendung der entsprechenden Schachtabdeckung

Durch die Landesgewerbeanstalt Bayern geprüft und überwa- cht.

Allgemeine bauaufsichtliche Zulassung durch das Deutsche Institut für Bautechnik, Berlin
Zulassungsnummer: Z-42.1-419 und SKZ Gutachten

Abmessungen ohne Abdeckung:
Nenndurchmesser:  900 mm
Durchmesser Standfuß: 1200 mm
Gesamthöhe:  1875 mm
Mitte-Zulauf DN 150 ab OK-Schacht: 1100 mm
Sohle-Druckstutzen DN 50 ab OK Schacht: 855 mm - frostsicher -
Volumen bis unter Zulauf: 340 l
Behältervolumen:  ca. 1000 l
Großes Notstauvolumen: ca. 660 l
Restvolumen:  10 l
Gewicht:  182 kg

1 x Rohrstutzen für eine Überschiebmuffe KGU DN 150 für den Zulauf (KG-Rohr)
2 x Anschlussmöglichkeit DN 100 für Kunststoffrohr mit Steck- muffe zur Be-/Entlüftung und Kabelverlegung

Optimierter kugelförmig ausgebildetem Sumpfboden zur Minimierung von Ablagerungen.

Lieferumfang:
Vormontierter PE Schacht bestehend aus:

1x  Kugelhahn 1 ¼“ aus PP
1x  Spindelverlängerung (Edelstahl), ohne Einsteigen be- dienbar
1x  Brücke aus korrosionsbeständigem PPA
1x  Kupplungsfuß mit integriertem vertikal schliessen- dem Kugelrückschlagventil und Spülanschlussmög- lichkeit 1¼“, aus korrosionsbeständigem PPA
x  Druckabgang 1 ¼“ aus PE Rohr AD 40 mm werks- seitig mit Schachtwand verschweißt

Durch den Einsatz von Betonausgleichsringen oder der als Zu- behör lieferbaren PE Schachtverlängerungen ist der Niveau- ausgleich bis 1500 mm problemlos möglich.
Fracht frei Baustelle ohne Abladen und Setzen

Schachtabdeckung Kl. A 15; ohne Lüftungsöffnungen
D = 600 mm belastbar bis 15 kN
inkl. Betonrahmen H= 75 mm Gewicht: 90 kg

Niederspannungsschaltanlage KED II
Besondere Merkmale
Stationäres mikroprozessorgesteuertes Schaltgerät zur manu- ellen oder vollautomatischen Steuerung von max. 1 Pumpe (mit oder ohne Ex-Schutz) bis 5,5kW Nennleistung und max. 12,0A Nennstrom im Direktstart für den wartungsarmen Betrieb von Pumpstationen. Kompakte Bauform, geeignet für Wandmon- tage oder den Einbau in einen Außenschrank.
Entwickelt und gefertigt nach Normen EMV 2004/108/EG, Niederspannungsrichtlinie 2006/95/EG.

Software
- Klartextanzeige von Alarmen z.B.: Überstrom, Drehfeld-Fehler, Therm.Stör., Laufzeitfehler, Hochwasser
- Niveauanzeige, kontinuierlich
- Stromanzeige
- Betriebsstundenanzeige
- Startzähler
- Niveausteuerung Start und Stopp
- Nachlaufzeit
- Nachlaufbereich mit automatischer Einstellung auf die Betriebs- und Druckverhältnisse für eine optimale Reinigung des Sumpfes und um eine Falscheinstellung und Zeitkor- rektur zu vermeiden.
- Laufzeitbegrenzung 0-60 min. einstellbar
- Zwangeinschaltung der Pumpe einstellbar
- Anlaufverzögertes Einschalten nach Netzausfall
- Schutzschaltung nach ATEX 95 Richtlinie,
  ATEX-Mode wählbar

Grundbestückung
- Hand-0-Automatik Taster
- Bedieneinheit und Display
- LED-Leuchten für Hand, Betrieb, Automatik, Störung, Nach- laufzeit, Hochwasser
- Motorschütz, 3-polig,
- Drehfeld- Phasenausfallkontrolle
- Integrierter Summer
- Potenzialfreier Kontakt für Sammelstörmeldung
- Potentialgebundener Kontakt für Sammelstörmeldung.

Technische Daten:
Betriebsspannung:  400/230V / 50 Hz
Anzeige:  LCD Display
  Hintergrund beleuchtet,
Bedienung:  4 Drucktasten, Digital Potentiometer
Netzform:  TN-C-S System
Gehäuse:  rundum geschlossen
Material:  Kunststoff
Schutzart:  IP 54
Abmessungen:  B =  180 mm
  H =  290 mm
  T =  105 mm

Fabrikat/Typ: FLYGT/ KED II

Nachlaufbereich
Um eine optimale Säuberung des Pumpensumpfes zu gewähr- leisten und eine Falscheinstellung bzw. erforderliche Korrektur der Pumpennachlaufzeit zu vermeiden, muss sich die Nachlauf- zeit automatisch auf die jeweiligen Betriebszustände und Druck- verhältnisse im Druckentwässerungssystem einstellen

Steuerungen ohne Nachlaufbereich und ohne definierten Aus- schaltpunkt, können trotz mehrmaligen Probeläufen nicht kor- rekt eingestellt werden.

Phasenausfallschutz (Phasenausfallerkennung)
Zusätzliche Absicherung (Schutz der Schaltanlage und Pumpe) gegen 2 Phasenlauf, eingebaut in die Schaltanlage

Trockenlaufschutz nach der ATEX 95 Richtlinie
Nach den Anforderungen der ATEX Richtlinien 95 und 137 und den daraus resultierenden deutschen Bestimmungen der Be- triebssicherheitsverordnung (BetrSichV), sowie des Gerätesi- cherheitsgesetztes (GSGS),bzw. Explosionsschutzverrord-ung (EXVO) ist ein Trockenlauf der Pumpe nicht zu- lässig, da dieser zu erhöhter Erwärmung der mechanisch drehenden Teile bis zum Erreichen einer Zündtemperatur, bzw. zu Funken- bildung und in Verbindung mit z.B. Faulgasen im Pumpen- schacht zu Explosionen führen kann.
Das KED II Schaltgerät ist zur Steuerung von explosionsge- schützten Abwasserpumpen konzipiert und verfügt daher über:

einen eindeutig definierten und einstellbaren Pumpenaus- schaltpunkt

einen vorgegebenen, einstellbaren Nachlaufbereich zur Restentleerung

eine integrierte Trockenlaufschutzfunktion für Nachlauf

Eine Konformitätsbescheinigung für das angebotene Schaltge- rät ist dem Angebot zwingend beizufügen.

Vorsicherung, C 16 A Automat, allpolig abschaltend
zur Absicherung des Schaltgerätes

Niveaumessung Paket I bestehend aus:
Staudruckglocke offen
Offene Staudruckglocke mit 10 m Polyamid-Rohr, inklusive Hal- terung für PE-Schacht,
Fabrikat/Typ:  FLYGT Compit PE
Messprinzip: Pneumatische Füllstandserfassung
Einsatz:  In stark verschmutzten u. viskosen Medien so- wie Explosionsgefährdeten Bereichen der Zone 1
Messbereich: 0-1,0 mWS, Einschränkung: Nicht für Deponie- sickerwasser, aggressive Medien u. Tempera- turen größer 40° C
Gehäuse: Grauguss GG20 D=85 mm,
Gewicht 0,55 kg
Anschluss: Schnellsteckverbinder 8 mm
Aufhängung: 1-Punktbefestigungshalter aus V2A, Ring- schraube und Dübel

Betriebsanleitung Art.-Nr. 40109c

Potentialausgleich nach VDE 0165, Abs. 5.3.3
kompl. einschl.:
-Potentialausgleichsschiene im Schaltschrank
-Ausgleichsleitungen zwischen Pumpwerk und Schaltschrank
-Potentialausgleichsleitungen im Pumpwerk

Kunststoffaußenschrank mit angepresstem Sockel und Regen- dach, Material: Polyester glasfaserverstärkt, Schutzart IP 43, RAL 7035, einschl. Montageplatte Abmaße: H = 1402 mm, B = 306 mm, T = 229 mm

Profilhalbzylinder, mit 3 Schlüsseln,
Flygt Sonderschließung, Zylinderlänge 40 mm

Schaltplantasche DIN A 4
zur Aufnahme der Schaltpläne, Mat. Kunststoff

Warnleuchte, zum Aufbau auf dem Schaltschrankdach
Mat.: schlagfestes Kunststoffgehäuse, rot, IP 65

Montage und Inbetriebnahme
Montage und Inbetriebnahme der aufgeführten Teile, außer den gemäß Anlage bauseitig auszuführenden Arbeiten, einschließ- lich Klein- und Befestigungsmaterial, einer An- und Rückreise.

Be- und Entlüftungseinrichtung
Dunsthut DN 100 mit Insektensieb, Länge 1000 mm
Material Edelstahl
seitlich am Schacht herausgeführt

Hersteller/Typ: Fabrikat/Typ: FLYGT/ KED II
  (oder gleichwertiger Art)

gew. Fabrikat: '....................................................'
Menge: 1,000 Stck
